# Bibliothek Wittenberge
Angebotsaufforderung (GAEB 90, DA83)
DV-Nummer: 260_WITT
Währung: EUR
Auftraggeber: Kultur-, Sport- und Tourismusbetrieb, Wittenberge (KSTW), Pa

## Leitsystem
Datum: 14.07.26

*Hinweis*
ATV DIN 18299 - Allgemeine Regelungen für Bauarbeiten
jeder Art
Die nachstehenden Ordnungszahlen beziehen sich auf die
Ordnungszahlen der vg. ATV

0.1 ANGABEN BAUSTELLE
01.1
Die Bibliothek Wittenberge befindet sich in zentraler
Lage in der Bahnstraße Ecke Zimmerstraße und
ist Teil der Haupteinkaufsstraße der Stadt. Schräg
gegenüber weitet sich die Straße in den
Paul-Lincke-Platz, an dem das renommierte Kulturhaus
der Stadt verortet ist.
Das dreigeschossige Gebäude (+Dachgeschoss) wurde
Anfang des 20. Jahrhunderts errichtet und
wurde ursprünglich als Kaufhaus genutzt. Die
Verkaufsflächen erstreckte sich zunächst auf das Erd-
und 1.Obergeschoss, wurde später jedoch in das 2.
Obergeschoss erweitert. Das ursprünglich
weitestgehend ungenutzte Dachgeschoss wurde nach dem
Wiederaufbau zum Wohnraum umgenutzt.
Die Fassade und das Dach wurden erst in jüngere
Vergangenheit saniert und befinden sich in einem
guten Zustand. Sie sind nicht Teil der Baumaßnahme.
Das ehemalige Kaufhaus Wittenberge ist ein
denkmalgeschütztes Gebäude mit entsprechenden
Anforderungen und soll - in enger Absprache mit der
Denkmalpflege - saniert und für die
Bibliotheksnutzung umgebaut werden. Das Dachgeschoss
bleibt dabei von den Maßnahmen zunächst
ausgenommen. Aufgrund des beschriebenen
Sanierungszustandes der Fassaden beschränken sich
die Baumaßnahmen überwiegend auf den innenräumlichen
Aus- und Umbau. Lediglich rückseitig
werden Maßnahmen an der Fassade vorgenommen.
Ziel der Maßnahmen ist die innere räumliche
Umstrukturierung der offenen Raumbereiche und die
Ergänzung um Sanitär und dienenden Nebenräumen. Im
2.OG werden außerdem multifunktional
nutzbare Räume geschaffen, die auch eine Nutzung durch
externe NutzerInnen möglich machen sollt.
Die vorhandenen Erschließungsflächen wie Treppenhäuser
und Aufzug bleiben grundsätzlich im
Bestand erhalten, müssen jedoch eine Überarbeitung und
Anpassung erhalten.
Das Gebäude hat als Eckgebäude zwei Straßenfassaden
und wird straßenseitig an drei Stellen
erschlossen.
Die zentrale Lage an der Haupteinkaufsstraße bedingt
jedoch eine eingeschränkte Baustellengröße.
Die Andienung der Baustelle muss über die Nebenstraße
(Zimmerstraße) erfolgen. Aufgrund der
Straßenbreite sind die Rangiermöglichkeiten
eingeschränkt.
Der Rückwärtige Hof ist nur in Teilbereichen nutzbar.
Die Einfahrt muss dabei stets freigehalten
werden, da über diese auch Nachbargrundstücke
erschlossen werden und die Zuwegung ein
Feuerwehrangriffsweg darstellt.
Baufahrzeuge können entlang der Zimmerstraße oder ggf.
auch in der Bahnstraße geparkt werden.
Anfallende Gebühren beim Parken auf ggf.
gebührenpflichtigen Parkplätzen gehen zu Lasten des AN.
Sollten öffentliche Flächen oder Verkehrswege
verschmutzt werden, hat der AN diese kostenfrei für
den AG umgehend zu reinigen.
Den Bietern wird empfohlen, sich durch eine
Besichtigung Kenntnis über die örtlichen Gegebenheiten
sowie den Zufahrts- und
Baustelleneinrichtungsmöglichkeiten zu verschaffen.
Aus Unkenntnis der
örtlichen Gegebenheiten später geltend gemachte
Nachforderungen von Mehrkosten werden
abgelehnt.
Bauzeiten:
Gesamtbauzeit:
19.05.2025 - 18.12.2026
Einrichtung Baustelle 19.05.2025-02.06.2025
allgemeine Vorhaltung bis 18.12.2026
0.1.2
Im unmittelbaren Baustellenumfeld befinden sich
Wohngebäude. Daher sind lärmverursachende
Maschinen und Geräte im Außenbereich innerhalb der
BE-Fläche mit möglichst weitem Abstand zur
angrenzenden Umgebungsbebauung aufzustellen. Besteht
diese Möglichkeit nicht, sind zusätzliche
Schallschutzmaßnahmen zu treffen. Diese sind in die EP
der Leistungspositionen einzukalkulieren. Es
wird besonders auf das Maschinenschutzgesetz und die
TA Lärm verwiesen. Diese Vorschriften sind
zwingend einzuhalten.
0.1.3
Gebäudekenndaten
Geschosse:
Kellergeschoss + 3 Obergeschoss + Dachgeschoss
Grundfläche:  562m²
BGF Planungsbereich  2188m²
Abmessungen:
Fassade Bahnstraße  17m
Fassade Zimmerstraße  35m
Fassade Hofeinfahrt  17m
Fassade Hof  23m
Brandwand zu Nachbar  12m
Höhenangaben bezogen auf OKFF Gelände 0,00m
OKFF KG  -2,54m
OFFF EG  +0,16m
OKFF 1.OG  +4,56m
OKFF 2.OG  +8,66m
OKFF DG  +12,95m
Traufe straßenseitig  +13,22m
Firsthöhe  +19.23m
0.1.4
Die für die Dauer der Durchführung zur Verfügung
stehenden Flächen sind auf dem
Baustelleneinrichtungsplan dargestellt. Im nördlichen
Baustellenbereich kann die Baustellenfläche
nicht befahren werden. Die westliche
Baustelleneinrichtungsfläche kann im Bereich der
vorhandenen
Parkbuchten für die Anlieferung etc. befahren werden.
Die Zimmerstraße kann für die Anlieferung genutzt
werden. Wird der Straßenraum für diesen Zweck
für einen längeren Zeitraum in Anspruch genommen, muss
dies im Vorfeld mit dem AG abgeklärt
werden.
0.1.5
Der Straßenraum ist grundsätzlich freizuhalten. Die
Hofeinfahrt darf für die Anlieferung genutzt
werden. Sie muss jedoch stehts freigehalten werden.
Parken von Fahrzeugen ist nicht gestattet. Die
Nutzung der Hofflächen außerhalb der im BE-Plan
eingezeichneten Flächen ist nicht gestattet.
0.1.6
Die Einbringung von Baumaterialien und der Abtransport
von Bauabfällen erfolgt über die
vorhandenen Zugänge in das Gebäude und die
innenliegenden Treppenräume. Das 2.OG kann
zusätzlich im Bereich der Balkone über einen
Schrägaufzug angedient werden. Die Nutzung des
innenliegenden Aufzuges ist während der gesamten
Bauzeit nicht gestattet.
Im Bereich der Fassade Zimmerstraße werden im 1. und
2.OG Fensteröffnungen für die Anbringung
einer Schuttrutsche hergerichtet. Die Schuttrutsche
selbst wird nicht durch den AG gestellt.
0.1.7
Anschlüsse für Baustrom und Bauwasser werden parallel
zur Baustelleneinrichtung hergestellt. Strom
und Wasser werden für die Dauer der Bauphase bauseits
zur Verfügung gestellt und als prozentuale
Umlage bezogen auf den Auftragswerk gemäß Vertrag dem
AN als allgemeine Baustellenumlage in
Abzug gebracht. Die Stromversorgung wird über einzelne
Baustromverteiler im
Baustelleneinrichtungsbereich sowie den einzelnen
Etagen sichergestellt. Der Anschluss von Gewerke
spezifischer Baustelleneinrichtung hat durch das
entsprechende Gewerk in Eigenleistung zu erfolgen.
Wasser wird den Gewerken über diverse
Bauwasseranschlüsse im Baustelleneinrichtungsbereich
und
ggf. in dem Gebäude zur Verfügung gestellt. Das
Verlegen eines Wasseranschlusses mit Hilfe von
Wasserschläuchen zu einem entfernten Abnahmepunkt, hat
durch den AN zu erfolgen. Es werden
ausschließlich die Baustraßen und Fluchtwege, die
Flure und Treppenhäuser, innerhalb und
außerhalb des Bauwerks im erforderlichen Umfang und
nach Vorgabe der Arbeitsstättenrichtlinien
beleuchtet, sowie der Außenbereich der
Containeranlagen. Die Baubeleuchtungsanlage der
einzelnen
Geschosse erfolgt nach Erfordernis entsprechend des
Baufortschritts. Grundsätzlich sind die AN
selbst für die Arbeitsplatzbeleuchtung und der Zuwege
zum Arbeitsbereich selbst verantwortlich. Für
die Wasserversorgung zu den Arbeitsbereichen und
Geschossen hat der AN selbst zu sorgen.
0.1.8
Im Dachgeschoss können Aufenthaltsräume und Flächen
zur Lagerung von Werkzeugen zur
Verfügung gestellt werden. Diese sind in ihrer Anzahl
begrenzt, sodass kein Anrecht auf einen
eigenen Raum besteht. Die Belegung der Räume erfolgt
in Abstimmung mit der Bauleitung.
Notwendige Materialcontainer oder Mannschaftscontainer
können in Abstimmung mit der Bauleitung
innerhalb der Baustelleneinrichtungsfläche, jedoch
ohne Anspruch auf dauerhafte Nutzung, aufgestellt
werden. Ggf. durch den Baufortschritt erforderliches
Umsetzen auf Anweisung der Bauleitung ist ohne
Kostenerstattung durch den AN durchzuführen. Das
Aufstellen von Wohnbaracken oder Wohnwagen
ist nicht gestattet.
0.1.9
keine Angaben
0.1.10
keine Angaben
0.1.11
keine Angaben
0.1.12
Alle beim AN anfallenden Abfälle sind in Abfälle zur
Verwertung (z.B. Abbruchabfälle - Beton,
Mauerwerk, Altholz, Metalle etc.) und in Abfälle zur
Beseitigung (z.B. Baumischabfälle etc.) auf der
Baustelle zu trennen. Der AN hat die Abfälle
ordnungsgemäß zu entsorgen. Die Beseitigung hat
unaufgefordert und sofort zu erfolgen. Alle weiteren
Zwangsmaßnahmen wie Abmahnungen,
Ersatzvornahmen sind für den AN kostenpflichtig. Eine
Zwischenlagerung im Gebäude oder auf dem
Baugelände, außerhalb der dafür vorgesehenen
Abfallbehälter, ist untersagt. Aufgrund der
beschränken Baustelleneinrichtungsfläche ist eine
Containeraufstellung nur für Containergrößen bis
7m³ möglich.
Die Beseitigung ist durch Annahmebescheinigung der
zuständigen Deponie mit Material- und
Mengenangaben nachzuweisen. Alle anfallenden Gebühren
gehen zu Lasten des AN und sind in die
Einheitspreise einzukalkulieren.
Der AN hat am Ende der Arbeitswoche die Baustelle
sauber zu hinterlassen. Der AG behält sich vor,
nach erfolgloser Abmahnung eine Reinigung der
Baustelle durch einen Dritten vorzunehmen. Dabei
anfallende Kosten werden auf den AN umgelegt.
0.1.13
keine Angaben
0.1.14
Bäume im Baustellenbereich müssen mit einem Baumschutz
gegen mögliche Beschädigungen
geschützt werden. Straßenmöblierungen, Schilder etc.
werden durch den AG im Vorfeld der
Maßnahme rückgebaut.
Die bereits sanierten Fassaden sind vor der
Beschädigung durch die Baumaßnahmen  gegen
Verschmutzungen und mechanischen Einwirkungen zu
schützen.
0.1.15
Keine Angaben
0.1.16
keine Angaben
0.1.17
keine Angaben
0.1.18
keine Maßnahmen am Baugrund
0.1.19
siehe Anlage Baustellenordnung
0.1.20
keine Angaben
0.1.21
siehe Arbeits- und Sicherheitsplan
0.1.22
keine Angaben
0.1.23
Bei der Baustelleneinrichtung sind erforderliche
Flächen für die Folgegewerke zu berücksichtigen, da
nur eine begrenzte Baustelleneinrichtungsfläche zur
Verfügung steht. Es ist zu berücksichtigen, dass
es im Bauablauf zu Überschneidungen und zeitgleich
durchgeführten Arbeiten von unterschiedlichen
Gewerken kommt. Schadstoffsanierungen, Abbruch,
Rohbau- und Fassadenarbeiten werden teilweise
zeitgleich ausgeführt. Gleiches gilt für
Trockenbauarbeiten sowie Installationsarbeiten der TGA
Gewerke.
Das willkürliche Aufstellen von Firmenschildern ist
nicht zulässig. Bauseits wird ein gemeinsames
Bauschild als Plane am Bauzaun aufgehangen. Auf
Anfrage kann der AN in Abstimmung mit dem AG
über Ort und Größe ein Firmenschild am Bauzaun auf
eigene Kosten montieren.

0.2 ANGABEN ZUR AUSFÜHRUNG
0.2.1
Das Gebäude wird in zwei Bauabschnitten saniert und
umgebaut. Das Dachgeschoss ist dabei Teil
des 2. Bauabschnittes und bis auf wenige Ausnahmen von
der Baumaßnahme ausgeklammert.
Die Arbeiten erfolgen grundsätzlich Geschossweise von
oben nach unten (ausgenommen KG),
sodass folgende Gewerke ungestört in den jeweiligen
Etagen mit ihren Arbeiten beginnen können. Die
Festlegung der Arbeitsorte erfolgt in Abstimmung mit
der Bauleitung.
0.2.2
Der innenliegende Bestandsaufzug kann während der
gesamten Baumaßnahme nicht für den
Material- oder Personentransprt genutzt werden. Der
vertikale Transport kann nur über die drei
Treppenräume oder einen fassadenseitigen Schrägaufzug
erfolgen. Der Aufzug selbst wird nicht
durch den AG gestellt und muss ggf. in die
Einheitspreise mit einkalkuliert werden, ebenso wie
andere
geeignete Hilfsmittel zum Transport.
0.2.3
0.2.4
Der AN ist verpflichtet, sämtliche Flächen der
Baustelleneinrichtung einschl. der Zu- und
Abfahrtsstraßen, die öffentlichen Bereiche während der
Erstellung der Baustelleneinrichtung von
baustellenbedingten Verunreinigungen freizuhalten.
Eventuelle Verschmutzungen sind sofort zu
entfernen. Ergänzend siehe 0.1.12.
Der AN verpflichtet sich dafür zu sorgen, dass die
geltenden Vorgaben zum Arbeits- und Unfallschutz,
die Vorschriften der Unfallkassen und
Berufsgenossenschaft eingehalten werden.
0.2.5
s. Arbeits- und Sicherheitsplan
0.2.6
keine Angaben
0.2.7
keine Angaben
0.2.8
Für die Dauer der Fassadenarbeiten (ab Herstellung der
Rohbauöffnungen) wird allen Gewerken eine
Fassadenrüstung bauseits gestellt. Die Fassadenrüstung
schließt lediglich die beiden Wandbereiche
der Hoffassade Achse 2-3 und Achse 4-5 oberhalb des
rückwärtigen Anbaus ein. Es ist dem AN
untersagt, die Baugerüste eigenmächtig umzubauen. Der
AN hat dafür zu sorgen, dass die Gerüste
nach Ausführung der Arbeiten zu reinigen sind.
Sanitäreinrichtungen stehen zur Mitbenutzung aller
Gewerke, nach Errichtung durch das Gewerk
Baustelleneinrichtung, bis zum Ende der Bauzeit zur
Verfügung.
0.2.9
Der AN hat Gerüste, Hebezeuge, Kräne, Aufzüge,
Aufenthalts- und Lagerräume, Abfallcontainer und
dergleichen, welche zur Mitbenutzung von Fremdgewerken
gedacht sind, für die Dauer der Bauphase,
ggf. über die Vertragsdauer hinaus, vorzuhalten.
0.2.10
keine Angaben
0.2.11
keine Angaben
0.2.12
keine Angaben
0.2.13
Für alle vom AN eingesetzten Materialien und
Erzeugnisse sind bauaufsichtliche Zulassungen,
Eignungs- und Gütenachweise für den AG durch den AN
beizubringen.
Ausführung der Dokumentationsunterlagen: 1x auf
Datenträger im PDF-Format.
0.2.14
keine Angaben
0.2.15
Siehe Arbeits- und Sicherheitsplan sowie LV-Position
0.2.16
keine Angaben
0.2.17
Siehe 0.2.2
0.2.18
keine Angaben
0.2.19
keine Angaben
0.2.20
Bevor Leistungen in Nutzungen genommen oder überbaut
werden, sind diese formal im Rahmen
einer technischen Teilabnahme/Zustandsfeststellung
durch die Bauleitung abzunehmen. Durch den
AN ist die Abnahme bei der Bauleitung anzumelden. Bis
zum  Zeitpunkt der Abnahme hat der AN
diese Leistungen im Rahmen der vertraglichen
Vereinbarung zu schützen.
0.2.21
keine Angaben
0.2.22
Die Abrechnung der vertraglich vereinbarten
Bauleistungen erfolgt nach den übergebenen
Ausführungs- und Detailplänen des AG oder der
freigegebenen Werkplanung des AN. Sollte zur
Abrechnung ein Aufmaß erforderlich sein, so ist dieses
durch den AN in Abstimmung mit der
Bauleitung durchzuführen. Es ist Sache des AN dafür
Sorge zu tragen, dass die Aufmaße rechtzeitig
zur Rechnungslegung bei der Bauleitung zur Prüfung
vorgelegt werden. Sollten Massennachweise
nicht geführt werden können, weil die Leistung
überbaut wurde, so ist die Bauleitung berechtigt, diese
Massen nach billigem Ermessen festzusetzen.
Sonstiges:
Vor Beginn der Arbeiten ist eine Bauanlaufberatung mit
der Bauleitung durchzuführen. Nach
Auftragserteilung ist binnen 7 WT der vertraglich
vereinbarte Rahmenterminplan gemeinsam mit der
Bauleitung mit Zwischenterminen zu untersetzen, die
nach Anerkennung Vertragsbestandteil werden.
Terminabstimmungen sind mit 14-tägigen Vorlauf zu
planen Alle Arbeiten sind unter der ständigen
Aufsicht erfahrener, verantwortungsbewusster
Bauleiter, Poliere und Vorarbeiter auszuführen. Die
entsprechende Qualifikation ist auf Anforderung durch
die Bauleitung nachzuweisen. Bauleiter,
Poliere und Vorarbeiter müssen zwingend der deutschen
Sprache mächtig sein. Auf die
Eigen-Koordinationsverpflichtung der AN wird explizit
hingewiesen.
Alle Arbeiten müssen Hand in Hand mit den am Bau
beteiligten Gewerken abgestimmt und
ausgeführt werden. Wöchentlich wird mind. 1x eine
gemeinsame Bauberatung mit den beteiligten
Gewerken durchgeführt. Die Teilnahme an der
Bauberatung während der Bauausführung ist für den
AN verpflichtend.  Ein Fernbleiben ist unaufgefordert
zu entschuldigen.
Die nachfolgenden Leistungen sind für den Betrieb auf
der Baustelle auszuführen. Die aufgeführten
Massen sind keine Bestellgrundlage und werden
individuell von der örtlichen Bauleitung koordiniert
und nach Erfordernis und Abstimmung zur Ausführung
gebracht.
Der AN haftet für sämtliche Materialien, die auf der
Baustelle eingesetzt werden, eigenverantwortlich.
Bei Verlust durch Beschädigung oder Diebstahl kann der
AN keine Ansprüche gegenüber dem AG
geltend machen. Sämtliche Materialien für die
Baustelleneinrichtung verbleiben im Eigentum des
Errichters und gehen nach Beendigung der Baumaßnahme
zurück an den Errichter.
Hinweis zur Vorhaltungszeit:
Das Vorhalten und die Vorhaltezeit/ Dauer beinhaltet
das Vorhalten, Unterhalten, Warten und
Betreiben der Geräte, sowie Container, etc..
Beispiel Berechnung der Vorhaltezeit:
Vorhaltezeit für Bauzaun (exemplarisch):
Menge Bauzaun x Vorhaltezeit je Meter =
Gesamt-Meter-Wochen
z.B.: 5 Meter x 20 Wochen = 100 m Wo
Hinweise öffentlicher Raum:
Der Arbeitsbereich des AN ist so zu sichern und zu
kennzeichnen, dass eine Gefährdung und
Behinderung Dritter, insbesondere von Personen und
Gerät vermieden wird. Flucht und
Rettungswege dürfen auch bei Materialtransport nicht
blockiert werden. Der Auftragnehmer hat den
Anweisungen der örtlichen Bauleitung und dem
Sicherheits- und Gesundheitskoordinator (SiGeKo)
entsprechend Folge zu leisten.
Hinweise zu Stundenlohnarbeiten:
Vergütet werden nur die tatsächlich geleisteten
Stundenlohnarbeiten, soweit sie mit Zustimmung des
AG ausgeführt werden. Stundenlohnarbeiten sind vor der
Ausführung von dem AG zu genehmigen
und spätestens am darauffolgenden Werktag der
Bauleitung des AG zur Unterschrift vorzulegen.
Zulagen, wie z. B. Auslösungen, Überstunden-, Sonn-
und Feiertagszuschläge werden nicht gesondert
vergütet.
Reguläre Arbeitszeiten:
Montag bis Freitag 6 bis 20 Uhr, Samstag 7-16 Uhr
Montag bis Freitag sind von 06:00 bis 07:00 Uhr sowie
19:00 bis 20:00 Uhr und Freitag und Samstag
von 06:00 bis 07:00 Uhr sowie 15:00 bis 20:00
(freitags) bzw 16.00 Uhr (samstags) nur Tätigkeiten
gestattet, die keinen Lärm verursachen. Sollte es
notwendig werden außerhalb dieser Zeiten Arbeiten
zu verrichten, muss das beim Landesamt für Umwelt
beantragt werden. Vier Wochen
Bearbeitungszeit sind vorab einzuplanen.

*Hinweis*
1.Geltungsbereich
Ergänzend zur VOB gelten die folgenden gesetzlichen
Grundlagen und Normen::
  DIN 32975 Gestaltung visueller Informationen im
öffentlichen Raum
  DIN 32976 Blindenschrift
  DIN 32984 Bodenindikatoren im öffentlichen Raum
  DIN 32986 Taktile Schriften und Beschriftungen
  DIN 18 040 barrierefreies Bauen
  DIN 18 360 Metallbauarbeiten
  DIN 18 363 Maler- und Lackierarbeiten
  technische Merkblätter des Bundesausschusses für
Farbe und Sachwertschutz (BFS), Frankfurt/M., mit
allen darin genannten Normen in der jeweils gültigen
Fassung
  alle anwendbaren DIN-Normen in der zum
Angebotszeitpunkt gültigen Fassung, welche sich auf das
vorgesehene Material und dessen Verarbeitung nach den
neuesten Kenntnissen der Technik beziehen.
Es wird hingewiesen auf:
  Die Ausführungsunterlagen des AG (siehe Anlagen)
sind ein grundlegender Bestandteil der
Leistungsbeschreibung.
  Die Materialstärken der Metallbleche können nach
statischen Erfordernissen optimiert werden.

2. Allgemein
Das Leistungsverzeichnis Leit- und Orientierungssystem
versteht sich als Gesamtpaket bestehend aus
unterschiedlichen Unterlagen, die sich wie folgt
gliedern:
1. Leistungsbeschreibung als maßgebende Unterlage
2. Übersichtspläne als Zuordnungshilfe der Elemente im
Gebäude
3. Detailplanung als ergänzende Planunterlage für die
Ausführung
4. Grafiken als Gestaltungsgrundsatz für die Elemente
Regeldetails verstehen sich grundsätzlich als
Orientierung hinsichtlich der Ausführung und sind an
die in den jeweiligen LV Positionen beschriebenen
Spezifikationen anzupassen.
2.1 Leitsystem - Beschreibung
Gegenstand des Leistungsbereiches  Leit- und
Orientierungssystem' sind die Herstellung und
Lieferung von
taktilen Informationstafeln, Tür- und
Handlaufbeschilderungen, kontrastreiche
Wegeleitelemente sowie
Folienbeklebungen, einschließlich des Anbringens aller
Bestandteile in den jeweiligen Räumen nach
Übersichtsplan und die Entsorgung der
Verpackungsmaterialien.
2.2 Übersichtsplan
Neben der Beschreibung in den technischen
Vorbemerkungen und dem LV-Text sind auch die
Informationen und Abbildungen der beigelegten
Übersichtspläne Teil der Leistungsbeschreibung.
Mithilfe
der Elementnummern und textlichen Beschreibungen
lassen sich die Positionen verorten. Die exakte
Positionierung ist vor Anbringung der Bestandteile mit
der Bauleitung vor Ort festzulegen.
Folgende Plangrundlage ist zu beachten:
WITT_AFU_LSY-Ü_0EG / WITT_AFU_LSY-Ü_1OG /
WITT_AFU_LSY-Ü_2OG
WITT_Rettungswegpläne-A3_00KG  3DG
2.3 Ausführungsdetails
Wesentlicher Bestandteil der Leistungsbeschreibung
sind die beigefügten Detailzeichnungen, in welchen die
Komposition und Beschaffenheit der beschriebenen
Positionen spezifiziert werden. Angaben zur grafischen
Gestaltung und Abmessung sind den Zeichnungen zu
entnehmen. Diese werden bei der Beauftragung als
Vektorgrafik zur Verfügung gestellt und sind
ausschließlich zu verwenden.
Folgende Plangrundlage ist zu beachten:
Taktiles Leitsystem:
WITT_AFU_LSY-AF
WITT_AFU_LSY-TS_A
WITT_AFU_LSY-TS_B
WITT_AFU_LSY-TS_C
WITT_AFU_LSY-TS_TSH1
WITT_AFU_LSY-TS_TSH2
Nicht Taktiles Leitsystem:
WITT_AFU_LSY-WSA
WITT_AFU_LSY-WFA
WITT_AFU_LSY-WSI
WITT_AFU_LSY-WFI
WITT_AFU_LSY-WAI
WITT_AFU_LSY-3D
Folienbeklebung:
WITT_AFU_LSY-FB
2.4 Grafiken
Neben der Beschreibung in den technischen
Vorbemerkungen und dem LV-Text sind auch Grafiken Teil
der
Leistungsbeschreibung. Mithilfe der Index-Nummern
lassen sich die Elemente zuordnen. Die finalen
Druckdateien sind vor Produktionsbeginn durch den AG
freizugeben.
Folgende Plangrundlage ist zu beachten:
Taktiles Leitsystem
WITT-LSY_TS_01_Geschossübersicht-0EG
WITT-LSY_TS_02_Geschossübersicht-1OG
WITT-LSY_TS_03_Geschossübersicht-2OG
WITT-LSY_TS_04_Übersicht-Aufzug-0EG
WITT-LSY_TS_05_WCs-0EG
WITT-LSY_TS_06_WCs-1OG
WITT-LSY_TS_07_WCs-2OG
WITT-LSY_TS_08_Aufzug-2OG
Nicht Taktiles Leitsystem
WITT_LSY_3D_01_51
WITT_LSY_WFA_01A_Bücherrückgabe
WITT_LSY_WFA_01B_Bücherrückgabe
WITT_LSY_WFA_02_Pfeil
WITT_LSY_WSA_01_Veranstaltung
WITT_LSY_WSI_01_Aufzugskabine
WITT_LSY_WSI_02_TH2-EG
WITT_LSY_WSI_03_TH2-1OG
WITT_LSY_WSI_04_TH2-2OG
WITT-LSY_WAI_01_EG-Zeitschriften
WITT-LSY_WFI_05_EG-Kopieren
Folienbeklebung
WITT-LSY-FB_01_Öffnungszeiten
WITT-LSY-FB_M
WITT-LSY-FB-Übersicht
2.5 Messungen / Höhenangaben / Maße u. Mengen /
Maßtoleranzen
Die zur Durchführung der eigenen Leistungen
erforderlichen Messungen u. Bauabschnürungen sind
eigenverantwortlich zu erbringen. Die in der
Leistungsbeschreibung und in den Zeichnungen
angegebenen
Maße u. Höhenangaben sind Nennmaße. Die zur Fertigung
nötigen Istmaße sind durch örtliches Aufmaß zu
ermitteln. Die in der Leistungsbeschreibung
angegebenen Maße und Mengen sind vor Ausführung der
Leistung zu prüfen. Abweichungen sind unverzüglich mit
dem Fachplaner / der Objektüberwachung
abzustimmen. Ggf. kann vom Auftraggeber aus
terminlichen Gründen eine Fertigung nach Plangrundlagen
gefordert werden.
2.6 Ausführungszeichnungen / Werkstattplanung
Nach Auftragserteilung, gemäß Terminvorgabe AG, siehe
Deckblatt LV, hat der AN unverzüglich die
endgültigen Werkstattzeichnungen gemäß den Vorgaben
der Architekten dem AG zur Genehmigung
vorzulegen. Diese Leistung wird nicht gesondert
vergütet, sondern ist in die Einheitspreise
einzukalkulieren.
Mit der Fertigung darf erst begonnen werden, wenn die
Werkszeichnungen vom AG o. dessen
Bevollmächtigten mit Genehmigungsvermerk für die
Ausführung freigegeben sind. Ein Prüfungs- u.
Freigabezeitraum von ca. 2 Wochen ist zu
berücksichtigen.
2.7 Prüfnachweise, Gutachten und andere Nachweise
Dem Angebot beizufügen sind alle Prüfzeugnisse und
Gutachten amtlich anerkannter Inländischer
Materialprüfanstalten oder vergleichbarer
Einrichtungen, die für den Nachweis der Einhaltung der
gestellten
Forderungen erforderlich sind.
Für sämtliche Materialien und Werkstoffe sind
Abnahmezeugnisse nach DIN EN 10204 Ziffer 3.1.B
einzureichen. Ggf. sind weitere Unterlagen dieser Art
auf Wunsch der Architekten oder des AG
nachzureichen. Die Vorlage solcher Unterlagen sind in
die Einheitspreise einzukalkulieren. Aus den
Zeichnungen und Prüfzeugnissen muss eindeutig
hervorgehen, dass es sich um die angebotene
Konstruktion handelt. Unterlagen über andere in
Firmenprogrammen mögliche Konstruktionen können nicht
berücksichtigt werden. Die angegebenen Abmessungen und
Qualitäten sind lediglich als
Vordimensionierung und ästhetische Richtlinie zu
verstehen und eigenverantwortlich statisch auszulegen.
Die Kosten dafür sind in die Einheitspreise
einzukalkulieren.
2.8 Bemusterung
Zur fachtechnischen Begutachtung sind dem Angebot zur
Angebotsabgabe Bildprospekte und technische
Beschreibungen beizulegen.
Nach Erhalt der Planunterlagen und vor der Produktion
der Schriftzüge, Tafeln und Leitelementen muss ein
Farbabgleich bemustert und vom AG freigegeben werden.
Die Vorlage von angebotenen Materialproben
und Musterstücken zur weiteren Klärung des Angebotes
hat nach Aufforderung durch den AG unentgeltlich
zu erfolgen. Der AG behält sich vor 1-3 Muster je
Leitelement einzufordern. Der Bieter erklärt sich
einverstanden, dass vor Auftragsvergabe eine
Bemusterung der angebotenen Fabrikate ohne zusätzliche
Kosten im Hause des Bauherrn in Wittenberge
durchgeführt wird.
Der Auftraggeber behält sich vor, nach einer
Bemusterung/vor der Beauftragung die Angaben zur
Beschaffenheit und Farben zu ändern, soweit sich diese
in den gleichen Preis- /Qualitätskategorien
bewegen.
2.9 Reinigung
Alle Oberflächen des Leitsystems sind mit geeigneten,
nichtaggressiven Mitteln sauber zu reinigen. Die
entsprechenden Richtlinien von Gütegemeinschaften für
die vorhandenen Oberflächen sind zu beachten.
Die Reinigung ist in die Einheitspreise
einzukalkulieren u. wird nicht gesondert vergütet.
2.10 Schutzvorkehrungen der eigenen Leistungen
Die Oberflächen u. deren Elemente sind wirkungsvoll zu
schützen, z. B. mit Folie o. Kartonagen
abzudecken, dass durch die nachfolgenden Gewerke,
keine Beschädigungen und Verschmutzungen durch
Bauelementen entstehen können. Die Unterhaltung und
der Abbau der Schutzmaßnahme ist Leistung des
AN und ist in die Einheitspreise einzurechnen.
2.11 Revisionsunterlagen und Einweisung des
Auftraggebers
Nach Fertigstellung der Leistung hat der AN dem
Auftraggeber binnen 18 Werktagen, jedoch stets vor
Anforderung der Schlusszahlung, folgende
Revisionsunterlagen zu übergeben:
  Gebrauchsanweisungen
  Pflege- und Wartungsanleitungen
  Betriebs- und Zertifikationsunterlagen
  Herstellernachweise und deren
Gewährleistungsbescheinigungen
Für alle gelieferten oder eingebauten Materialien sind
die erforderlichen Revisionsunterlagen in dreifacher
Ausfertigung vom AN zu übergeben.
Die Kosten der Revisionsunterlagen sowie der
Einweisung sind in die Einheitspreise einzukalkulieren.
2.12 Bauablauf
Nach Auftragserteilung hat der AN dem Auftraggeber auf
Grundlage der vorgegebenen
Ausführungstermine, siehe Deckblatt LV, einen nach
Planungsabschnitten gegliederten Terminplan zur
Genehmigung vorzulegen. Die Montage des Leit- und
Orientierungssystems ist nach Bauzeitenplan zu
beginnen und kontinuierlich nach Bauablaufplan
fortzuführen.

3. Werkstoffe, Oberflächen, Einbauteile,
Verarbeitungsanforderungen
3.1 Werkstoffe
3.1.1 Stahl
Wandschilder, -fahnen und Türschilder werden aus
lackiertem Stahl oder Edelstahl hergestellt. Die
Beschriftungen sind dabei als innenliegende
Kolorierung oder als Fräsungen vorzusehen. Die zu
verwenden
Farben sind den einzelnen Positionen der
Leistungsbeschreibung sowie der Detailplanung zu
entnehmen. In
der Planung sind verschiedene Farben enthalten. Die
exakte Zuordnung ist den jeweiligen Positionen zu
entnehmen.
3.1.2 Aluminium
3D-Schriftzüge, Sicherheitsbeschilderungen und
außenliegende Schilder werden aus
Aluminiumverbundplatte, lackiertem oder mit Folie
kaschiertem Aluminium hergestellt. Die zu verwenden
Farben sind den einzelnen Positionen der
Leistungsbeschreibung sowie der Detailplanung zu
entnehmen.
3.1.3 ESG-Glas
Ein außenliegendes Schild wist aus ESG-Glas
hergestellt, das rückseitig mit Digitagldruck versehen
wird.
Die zu verwenden Farben sind den einzelnen Positionen
der Leistungsbeschreibung sowie der
Detailplanung zu entnehmen.
3.1.4 Unterkonstruktion
Alle erforderlichen Unterkonstruktionen und
Befestigungsmaterialien sind in das Angebot mit
einzukalkulieren. Soweit nicht anders den LV
-Positionen zu entnehmen, dürfen alle Befestigungen in
eingebautem Zustand nicht sichtbar sein.
3.1.5 Bodenindikatoren
Alle Bodenindikatoren werden als Einzelnoppe /
-leistreifen in Form eines Kegelstumpfs aus Polyethan
gefertigt. Die Noppenindikatoren werden als
Einzelklebung auf den Oberboden aufgebracht. Die
erforderlichen Befestigungsmittel sind in die
Einheitspreise mit einzukalkulieren. Alle
Befestigungen dürfen
in eingebautem Zustand nicht sichtbar sein. Die zu
verwenden Farben sind den einzelnen Positionen der
Leistungsbeschreibung sowie der Detailplanung zu
entnehmen.
3.1.6 Folienbeklebungen
Für die Beklebung sind grundsätzlich lichtechte,
computergeschnittente Hochleistungsfolien in
transluzenter
oder blickdichter Ausführung zu verwenden, die für
eine dauerhafte und beständige Beklebung ausgelegt
sind. Sie müssen Außeneinwirkungen und
Reinigungsmitteln standhalten. Für transluzent
ausgeschriebene
Beklebungen sind Folien mit einer angemessenen
Lichtdurchlässigkeit zu wählen.
Eventuell lose anhaftende Staub-Partikel auf
bauseitigen Wänden müssen vor der Verklebung mit einem
Sauger/Bürstenvorsatz entfernt werden. Die Gläser
müssen vom AN zudem auf Fingerabdrücke und
sonstige Verschmutzungen geprüft und zur Herstellung
einer optimalen Arbeitsoberfläche gegebenenfalls
durch den AN nachgereinigt werden.
Die Kaschierung muss blasen- und faltenfrei erfolgen.
Sie muss frei von Verunreinigungen unter der Folie
sein. Der AN hat die Grafiken lot- und satzgerecht in
fertiger Arbeit aufzubringen. Die genaue Positionierung
ist mit dem Bauleiter vor Ort abzustimmen und
festzulegen.
Folienklebungen kommen in folgenden Bereichen zum
Einsatz:
  Klebefolien auf lackierten Türblättern
  Glasklebefolien als Sichtschutz
  Glasklebefolien als Sicherheitsmarkierung
  Klebefolien als Beschriftung auf Glas, HPL
beschichteten Möbelbauplatten und Wandoberflächen
In der Planung sind verschiedene Farben enthalten.

3.1.7 Hochleistungsfolie mit UV Direktdruck
Für die Handlaufbeklebung sind grundsätzlich gefräste
Hochleistungsfolien mit taktilem UV Direktdruck zu
verwenden, die für eine dauerhafte und beständige
Beklebung ausgelegt sind. Sie müssen
Außeneinwirkungen und Reinigungsmitteln standhalten.
Eventuell lose anhaftende Staub-Partikel auf
bauseitigen Wänden müssen vor der Verklebung mit einem
Sauger/Bürstenvorsatz entfernt werden. Die Gläser
müssen vom AN zudem auf Fingerabdrücke und
sonstige Verschmutzungen geprüft und zur Herstellung
einer optimalen Arbeitsoberfläche gegebenenfalls
durch den AN nachgereinigt werden.
Die Kaschierung muss blasen- und faltenfrei erfolgen.
Sie muss frei von Verunreinigungen unter der Folie
sein. Der AN hat die Grafiken lot- und satzgerecht in
fertiger Arbeit aufzubringen. Die genaue Positionierung
ist mit dem Bauleiter vor Ort abzustimmen und
festzulegen.
Die Handlaufbeklebungen kommen in folgenden Bereichen
zum Einsatz:
  lackierte Holzhandläufe mit Omegaquerschnitt im
Treppenhaus 2
  lackierte Holzhandläufe mit Rundquerschnitt 40 mm im
Treppenhaus 3

3.2 Bemusterung
Alle Oberflächen und Werkstoffe sowie
Kantenausführungen und Stoßfugen sind vorab zu
bemustern und
vom AG freizugeben. Muster werden Eigentum des AG. Der
AG behält sich vor 1-3 Muster je Leitelement
einzufordern. Die Leistung ist gem. ZTF-Ziffer 2.7 in
die Einheitspreise einzukalkulieren und wird nicht
besonders vergütet.
3.3 Bauweisen
3.3.1 allgemein
Grundsätzlich müssen alle zum betriebsfertigen Zustand
der angebotenen Elemente des Leit- und
Orientierungssystems notwendigen Einzel- und
Zubehörteile, die zur Zweckmäßigkeit, Baubarkeit und
für
die gewünschte Form erforderlich sind, im Angebot
enthalten sein, auch wenn diese nicht bei jeder
Position
besonders erwähnt, gezeichnet oder beschrieben sind.
Alle für eine vollständige fix- und fertige Leistung
notwendigen Elemente, Verbindungsmittel, Anschlüsse
und Montagearbeiten sind in die Gesamtleistung
einzukalkulieren.
  Klebungen sind den zu erwartenden Beanspruchungen
anzupassen
  Die in den Architekturzeichnungen angegebenen
Dimensionierungen der Werkstoffe sind vom AN
eigenverantwortlich den statischen Erfordernissen und
falls nötig in den Dimensionen anzupassen um
zusätzliche Aussteifungsmaßnahmen zu minimieren.
  Zur Vereinfachung der Werkstücke sind Montagestöße
zulässig, die vorab mit den Architekt*innen in Art
und Lage abzustimmen sind

3.3.2 Wandtafel und Türschild taktil
Die Wandtafeln sind gem. ZTF Ziffer 3.1.1 auszuführen.
Wandtafeln sind als einfache oder gebogene
wandhängende Trägerplatten mit aufkaschierten
Beschriftungsplatten gemäß Detailzeichnung gefertigt.
Wandtafeln sind grundsätzlich als lackierte
Stahlblechtafel mit kontrastreicher, kolorierter
Profil- und
Brailleschrift und Piktogrammen gefertigt. Die erhaben
ausgeführten Einzelbuchstaben und Piktogramme
sind mechanisch mittels Steckstiften auf dem
Trägermaterial befestigt. Die Profilschrift wird als
Majuskel
und gem. DIN 32986 ausgeführt. Die Brailleschrift wird
nach DIN 32976 in Vollschrift nach Marburger
Systematik ausgeführt. Die jeweiligen Spezifikationen
werden den LV Pos. und der beigefügten
Detailplanung entnommen. Die Schraubmontage erfolgt
versteckt mit 20 mm Abstand zur Wand.
Angeb. Fabrikat:
.......................................................
...........
(vom Bieter einzutragen)

3.3.3 Wandtafel kontrastreich
Die Wandtafeln sind gem. ZTF Ziffer 3.1.1 auszuführen.
Wandtafeln sind als einfache oder gebogene
wandhängende Trägerplatten gemäß Detailzeichnung
gefertigt. Die zu verwenden Farben sind den
einzelnen Positionen der Leistungsbeschreibung sowie
der Detailplanung zu entnehmen. Die jeweiligen
Spezifikationen werden den LV Pos. und der beigefügten
Detailplanung entnommen. Die Schraubmontage
erfolgt versteckt mit 20 mm Abstand zur Wand.
Angeb. Fabrikat:
.......................................................
...........
(vom Bieter einzutragen)
Von außen sichtbare Schraubverbindungen sind nicht
zulässig.

3.3.4 Aufmerksamkeitsfelder
Die Aufmerksamkeitsfelder und Leitstreifen sind gemäß
ZTF-Ziffer 3.1.4 auszuführen. Die Montage der
Einzelnoppen/-leitstreifen erfolgt auf den Parkett-
und Kautschukböden mittels geeigneter Kleber. Die Wahl
eines geeigneten Klebers ist im Vorfeld an den
jeweiligen Oberboden anzupassen. Die erforderlichen
Befestigungsmittel sind in die Einheitspreise mit
einzukalkulieren. Alle Befestigungen dürfen in
eingebautem
Zustand nicht sichtbar sein.
Folgende Oberböden sind zu beachten:
  Holzparkett
  Kautschuk
Angeb. Fabrikat:
.......................................................
...........
(vom Bieter einzutragen)

3.3.5 Klebefolien
Glas-Klebefolien
Die Glas-Klebefolien werden als Sicherheitsmarkierung
und Sichtschutzbeklebungen gem. ZTV 3.1.5 auf
die Glasoberflächen aufgebracht. Die erforderlichen
Vorbereitungen des Untergrundes sind in die
Einheitspreise mit einzukalkulieren. Alle
Glas-Klebefolien müssen den üblichen Beanspruchungen
eines
öffentlichen Gebäudes standhalten. Die Anforderungen
der DIN 32975 sind einzuhalten. Die jeweiligen
Spezifikationen werden den LV Pos. und der beigefügten
Detailplanung entnommen.
Angebotenes
Fabrikat:....................................
(vom Bieter einzutragen)

Tür-Klebefolien
Die Tür-Klebefolien werden gem. ZTV 3.1.5 als
Beschriftungselemente auf die lackierten Türblätter
aufgebracht. Die erforderlichen Vorbereitungen des
Untergrundes sind in die Einheitspreise mit
einzukalkulieren. Alle Tür-Klebefolien müssen den
üblichen Beanspruchungen eines öffentlichen Gebäudes
standhalten. Alle Beschriftungselemente werden als
Einzelbuchstaben verklebt. Die jeweiligen
Spezifikationen werden den LV Pos. und der beigefügten
Detailplanung entnommen.
Angebotenes
Fabrikat:....................................
(vom Bieter einzutragen)

Klebefolien für HPL-Oberflächen
Die Klebefolien für HPL-Oberflächen werden gem. ZTV
3.1.5 als Beschriftungselemente auf die
Einbaumöbel aufgebracht. Die erforderlichen
Vorbereitungen des Untergrundes sind in die
Einheitspreise
mit einzukalkulieren. Alle Klebefolien müssen den
üblichen Beanspruchungen eines öffentlichen Gebäudes
standhalten. Alle Beschriftungselemente werden als
Einzelbuchstaben verklebt. Die jeweiligen
Spezifikationen werden den LV Pos. und der beigefügten
Detailplanung entnommen.
Angebotenes
Fabrikat:....................................
(vom Bieter einzutragen)

Klebefolien für Wandoberflächen
Die Klebefolien für Wandoberflächen werden gem. ZTV
3.1.5 als Beschriftungselemente auf die
gestrichenen Putz- und Trockenbauwände aufgebracht.
Die erforderlichen Vorbereitungen des
Untergrundes sind in die Einheitspreise mit
einzukalkulieren. Alle Klebefolien müssen den üblichen
Beanspruchungen eines öffentlichen Gebäudes
standhalten. Alle Beschriftungselemente werden als
Einzelbuchstaben verklebt. Die jeweiligen
Spezifikationen werden den LV Pos. und der beigefügten
Detailplanung entnommen.
Angebotenes
Fabrikat:....................................
(vom Bieter einzutragen)

3.3.6 Handlaufbeschriftung
Die Handlaufbeschriftung ist gem. ZTF Ziffer 3.1.6 als
selbstklebende Hochleistungsfolie mit erhabenem
UV-Direktdruck auszuführen. Die Profilschrift wird als
Majuskel und gem. DIN 32986 ausgeführt. Die
Brailleschrift wird nach DIN 32976 in Vollschrift nach
Marburger Systematik ausgeführt. Die jeweiligen
Spezifikationen werden den LV Pos. und der beigefügten
Detailplanung entnommen.
Angeb. Fabrikat:
.......................................................
...........
(vom Bieter einzutragen)

### Titel 01 Taktiles Leit- und Orientierungssystem

#### Untertitel 01.01 Taktile Geschossübersichten

**01.01.1 Wandschild Geschossübersicht Bibliotheksbereiche, EG, Stahlblech**
Taktiles Wandschild gem. ZTV 3.3.2 als wandhängendes
Trägerblech mit aufgesetzten, erhaben ausgeführten
Einzelbuchstaben und Piktogrammen, mechanisch mittels
Steckstiften auf dem Trägermaterial befestigt;
Oberfläche
dauerhaft, vandalismushemmend und für taktile
Wahrnehmung
geeignet. Profilschriften als kegelstumpfförmige
Querschnitte
und ergänzender Braillebeschriftung sowie taktilen
Piktogrammen gemäß Zeichnung und nachfolgenden Angaben,
gerade angeordnet. Abmessungen, Oberflächen und
Ausführung gemäß Architektenplänen und nachfolgender
Einzelbeschreibung als funktionstüchtige Einheit
inklusive
Anschlüsse, Fügungen und Bohrungen herstellen, liefern
u.
montieren, einschließlich Werkstattzeichnung (M 1:20
als
Übersicht, mit Detailzeichnungen für Anschluss und
Fügung M
1:5-1:1 nach Erfordernis).
Plannr.: WITT-Ü-LSY_0EG
Ausführungsdetail: WITT-LSY-TS_A
Elementnr./Druckdatei:
WITT-LSY-TS_01_Geschossübersicht-0EG
Einbauort: Erdgeschoss, rechts von Haupttreppe (TH3)
Abmessungen: HxB = ca. 640 x 360 mm
Montagehöhe: OK Wandschild ca. 1,75 m nach Abstimmung
vor Ort
Anforderung an die Barrierefreiheit sind zu beachten
Profilschrift: gem. DIN 32986
Brailleschrift: gem. DIN 32976 als Vollschrift nach
Marburger
Systematik
Alle Schriftzüge sind als Majuskeln auszuführen.
Schriftart:  DBSV Profilschrift  pos
Versalhöhe:  25 mm, 35 mm
Leuchtdichtekontrast: > 0,70
Farbe Schrift:  ähnlich Grauweiß - RAL 9002
  ähnlich Signalschwarz  RAL 9004 und nach
Bemusterung
Position:  linksbündig gem. Detailplanung
Material:  Stahlblech
Trägerblech:  wandhängende Metallblechtafel mit
taktiler
Beschriftung gem. ZTV 3.3.2
Materialstärke:  d= 2 mm und nach Erfordernis
Farbe:  ähnlich Grauweiß - RAL 9002
  ähnlich Signalschwarz  RAL 9004 und nach
Bemusterung
Untergrund:  Trockenbau
Montage:  Schraubmontage verdeckt mit 20 mm
  Abstand zur Wand mittels Befestigungsagraffe
Verortung:  Positionierung gem. Übersichtsplanung und
nach Abstimmung vor Ort
Profilschrift als kegelstumpfförmiger Querschnitt sowie
Braillebeschriftung (Information analog zu den
Profilschriftzügen)
Zeichenanzahl pro Schild: ca. 180 Stk
Piktogramme pro Schild: 8 Stk
Menge: 1,000 St

**01.01.2 Wandschild Geschossübersicht Bibliotheksbereiche, 1.OG, Stahlblech**
Wie Position 1.01.01 jedoch:
Plannr.: WITT-Ü-LSY_1OG
Ausführungsdetail: WITT-LSY-TS_A
Elementnr./Druckdatei:
WITT-LSY-TS_02_Geschossübersicht-1OG
Einbauort: 1.Obergeschoss, in der Nähe von Haupttreppe
(TH3)
Menge: 1,000 St

**01.01.3 Wandschild Geschossübersicht Bibliotheksbereiche, 2.OG, Stahlblech**
Wie Position 1.01.01 jedoch:
Plannr.: WITT-Ü-LSY_2OG
Ausführungsdetail: WITT-LSY-TS_A
Elementnr./Druckdatei:
WITT-LSY-TS_03_Geschossübersicht-2OG
Einbauort: 2.Obergeschoss, in der Nähe von Haupttreppe
(TH3)
Untergrund: verputztes Mauerwerk
Menge: 1,000 St

**01.01.4 Wandschild Geschossübersicht Hintereingang, EG, Stahlblech**
Wie Position 1.01.01 jedoch:
Plannr.: WITT-Ü-LSY_0EG
Ausführungsdetail: WITT-LSY-TS_B
Elementnr./Druckdatei:
WITT-LSY-TS_04_Übersicht-Aufzug-0EG
Einbauort: Erdgeschoss, Hintereingang, rechts von
Aufzug
Abmessungen: HxB = ca. 340 x 340 mm
Montagehöhe: OK Wandschild ca. 1,60 m nach Abstimmung
vor Ort
Untergrund: verputztes Mauerwerk
Zeichenanzahl pro Schild: ca. 85 Stk
Piktogramme pro Schild: 1 Stk
Menge: 1,000 St

#### Untertitel 01.02 Taktile Türschilder

**01.02.1 Türschild, WCs Erdgeschoss Stahlblech**
Taktiles Wandschild gem. ZTV 3.3.2 als wandhängendes
Trägerblech mit aufgesetzten, erhaben ausgeführten
Einzelbuchstaben und Piktogrammen, mechanisch mittels
Steckstiften auf dem Trägermaterial befestigt;
Oberfläche
dauerhaft, vandalismushemmend und für taktile
Wahrnehmung
geeignet. Profilschriften als kegelstumpfförmige
Querschnitte
und ergänzender Braillebeschriftung sowie taktilen
Piktogrammen gemäß Zeichnung und nachfolgenden Angaben,
gerade angeordnet. Abmessungen, Oberflächen und
Ausführung gemäß Architektenplänen und nachfolgender
Einzelbeschreibung als funktionstüchtige Einheit
inklusive
Anschlüsse, Fügungen und Bohrungen herstellen, liefern
u.
montieren, einschließlich Werkstattzeichnung (M 1:20
als
Übersicht, mit Detailzeichnungen für Anschluss und
Fügung M
1:5-1:1 nach Erfordernis).
Plannr.: WITT-Ü-LSY_0EG
Ausführungsdetail: WITT-LSY-TS_C
Elementnr./Druckdatei: WITT-LSY-TS_05_WCs-0EG
Einbauort: Erdgeschoss, Zwischen Tür barrierefreies WC
und
Tür WC genderneutral
Abmessungen: HxB = ca. 150 x 150 mm
Montagehöhe: Schildmitte ca. 1,50 m nach Abstimmung vor
Ort
Anforderung an die Barrierefreiheit sind zu beachten
Profilschrift: gem. DIN 32986
Brailleschrift: gem. DIN 32976 als Vollschrift nach
Marburger
Systematik
Alle Schriftzüge sind als Majuskeln auszuführen.
Schriftart:  DBSV Profilschrift  pos
Versalhöhe:  16 mm
Leuchtdichtekontrast: > 0,70
Farbe Schrift:  ähnlich Grauweiß - RAL 9002 und nach
Bemusterung
Position:  linksbündig gem. Detailplanung
Material:  Stahlblech
Trägerblech:  wandhängende Metallblechtafel mit
taktiler
Beschriftung gem. ZTV 3.3.2
Materialstärke:  d= 2 mm und nach Erfordernis
Farbe:  ähnlich Signalschwarz  RAL 9004 und nach
Bemusterung
Untergrund:  Trockenbau
Montage:  Schraubmontage verdeckt mit 20 mm
  Abstand zur Wand mittels Befestigungsagraffe
Verortung:  Positionierung gem. Übersichtsplanung und
nach Abstimmung vor Ort
Profilschrift als kegelstumpfförmiger Querschnitt sowie
Braillebeschriftung (Information analog zu den
Profilschriftzügen)
Zeichenanzahl pro Schild: ca. 50 Stk
Piktogramme pro Schild: 2 Stk
Menge: 1,000 St

**01.02.2 Türschild, WCs 1.Obergeschoss Stahlblech**
Wie Position 1.02.01 jedoch:
Plannr.: WITT-Ü-LSY_1OG
Ausführungsdetail: WITT-LSY-TS_C
Elementnr./Druckdatei: WITT-LSY-TS_06_WCs-1OG
Einbauort: 1.Obergeschoss, rechts von Tür zu
Seitenflügel
Abmessungen: HxB = ca. 150 x 150 mm
Montagehöhe: Schildmitte ca. 1,50 m nach Abstimmung vor
Ort
Untergrund: Trockenbau
Zeichenanzahl pro Schild: ca. 30 Stk
Piktogramme pro Schild: 20 Stk
Menge: 1,000 St

**01.02.3 Türschild, WCs 2.Obergeschoss Stahlblech**
Wie Position 1.02.01 jedoch:
Plannr.: WITT-Ü-LSY_2OG
Ausführungsdetail: WITT-LSY-TS_C
Elementnr./Druckdatei: WITT-LSY-TS_07_WCs-2OG
Einbauort: 2.Obergeschoss, rechts von Tür zu
Seitenflügel
Abmessungen: HxB = ca. 150 x 150 mm
Montagehöhe: Schildmitte ca. 1,50 m nach Abstimmung vor
Ort
Untergrund: Trockenbau
Zeichenanzahl pro Schild: ca. 30 Stk
Piktogramme pro Schild: 2 Stk
Menge: 1,000 St

**01.02.4 Türschild, Aufzug 2.Obergeschoss Stahlblech**
Wie Position 1.02.01 jedoch:
Plannr.: WITT-Ü-LSY_2OG
Ausführungsdetail: WITT-LSY-TS_C
Elementnr./Druckdatei: WITT-LSY-TS_08_Aufzug-2OG
Einbauort: 2.Obergeschoss, rechts von Tür zu
Aufzugsvorraum
Abmessungen: HxB = ca. 150 x 150 mm
Montagehöhe: Schildmitte ca. 1,50 m nach Abstimmung vor
Ort
Untergrund: Trockenbau
Zeichenanzahl pro Schild: ca. 12 Stk
Piktogramme pro Schild: 1 Stk
Menge: 1,000 St

**01.02.5 Mustertürschild, Stahlblech, BxH 150x150mm**
Wie Position 1.02.04, jedoch als Musterschild zur
Vorabstimmung.
Menge: 1,000 St

#### Untertitel 01.03 Bodenindikatoren

**01.03.1 Aufmerksamkeitsfelder aus Bodennoppen, PU schwarz, d:20-25mm, BxT: ca. 300x300mm**
Aufmerksamkeitsfelder gem. ZTV 3.3.4 bestehend aus
Polyurethan, die als Einzelelemente auf den Oberboden
montiert werden, gemäß Zeichnung und nachfolgenden
Angaben, gerade angeordnet, Abmessungen, Oberflächen
und
Ausführung gemäß Architektenplänen und nachfolgender
Einzelbeschreibung als funktionstüchtige Einheit
inklusive
Anschlüsse, Fügung und Bohrungen herstellen, liefern u.
montieren.
Plannr.: WITT-Ü-LSY_0EG / 1OG / 2OG
Ausführungsdetail: WITT-LSY-AF
Einbauort: öffentlicher Bibliotheksbereich EG-2.OG
Material: Polyurethan
Farbe: Schwarz
Abmessung Feld: BxT=ca. 300 x 300 mm
Anforderung an die Barrierefreiheit sind zu beachten.
Bodenindikatoren im öffentlichen Raum: DIN 32984
Noppen je Feld: ca. 50 Stk.
Oberfläche: Trittfläche griffig
Noppen-Ø.: 20 - 25 mm
Noppenhöhe: 3 - 4 mm
Diagonaler Abstand Noppe: ca. 43 mm
Oberboden: Parkett und Kautschuk
Montage: als Einzelnoppe geklebt
Menge: 11,000 St

**01.03.2 Aufmerksamkeitsfelder aus Bodennoppen, PU schwarz, d:20-25mm, BxT: ca. 1200x300mm**
Wie Position 1.03.01 jedoch:
Abmessung Feld: BxT=ca. 1200 x 300 mm
Noppen je Feld: ca. 200 Stk.
Menge: 4,000 St

**01.03.3 Aufmerksamkeitsfelder aus Bodennoppen, PU schwarz, d:20-25mm, BxT: ca. 1800x300mm**
Wie Position 1.03.01 jedoch:
Abmessung Feld: BxT=ca. 1800 x 300 mm
Noppen je Feld: ca. 300 Stk.
Menge: 2,000 St

**01.03.4 Auffindstreifen aus Bodenrippen, PU schwarz**
Auffindstreifen gem. ZTV 3.3.4 bestehend aus
Polyurethan-Leitstreifen die als Einzelstreifen auf den
Oberboden montiert werden, gemäß Zeichnung und
nachfolgenden Angaben, gerade angeordnet bzw. mittig
für 45°
Abknickung geschnitten, Abmessungen, Oberflächen und
Ausführung gemäß Architektenplänen und nachfolgender
Einzelbeschreibung als funktionstüchtige Einheit
inklusive
Anschlüsse, Fügungen und Bohrungen herstellen, liefern
u.
montieren.
Plannr.: WITT-Ü-LSY_0EG
Detailnr.: WITT-LSY-AF
Einbauort: EG, Foyer
Material: Polyurethan
Farbe: Schwarz
Abmessung Feld: BxL=ca. 96 x 280 mm
Anforderung an die Barrierefreiheit sind zu beachten.
Bodenindikatoren im öffentlichen Raum: DIN 32984
Streifen je Feld: 3 Stk.
Oberfläche: Trittfläche griffig
Achsabstand Rippen: ca. 40 mm
Rippenhöhe: 3 - 4 mm
Oberboden: Parkett
Montage: als Einzelstreifen geklebt
Menge: 11,000 m

#### Untertitel 01.04 Handlaufschilder

**01.04.1 Handlaufschilder kurz, Hochleistungsfolie, UV Direktdruck**
Gedruckte Handlaufbeschriftung als DIN-gerechtes
barrierefreies Leit- und Orientierungssystem auf
Holzhandlauf
montiert mit Profilschriftzug und Brailleschriftfeld
gemäß
Zeichnung und nachfolgenden Angaben, gerade angeordnet,
Abmessungen, Oberflächen und Ausführung gemäß
Architektenplänen und nachfolgender Einzelbeschreibung
als
funktionstüchtige Einheit inklusive Anschlüsse und
Fügungen
herstellen, liefern u. montieren, einschließlich
Werkstattzeichnung (M 1:100 als Übersicht, mit
Detailzeichnungen für Anschluss und Fügung M 1:5-1:1
nach
Erfordernis).
Plannr.: WITT-Ü-LSY_0EG / 1OG / 2OG
Übersicht der Schilder: WITT-LSY-TSH1
Einbauort: TH2: EG-DG, TH3: EG-2.OG
Anforderung an die Barrierefreiheit sind zu beachten
Profilschrift: gem. DIN 32986
Brailleschrift: gem. DIN 32976 als Vollschrift nach
Marburger
Systematik
Alle Schriftzüge sind als Majuskeln auszuführen.
Schriftart:  DBSV Profilschrift  pos
Versalhöhe:  15 mm
Farbe Schrift:  ähnlich Signalschwarz  RAL  9004 und
nach
Bemusterung
Untergrund:  lackierter Handlauf (rund bzw.
Omega-Querschnitt)
Folie:  transparent
Zeichenanzahl pro Schild: 2-5 Stk
Menge: 23,000 St

**01.04.2 Handlaufschilder lang, Hochleistungsfolie, UV Direktdruck**
Gedruckte Handlaufbeschriftung als DIN-gerechtes
barrierefreies Leit- und Orientierungssystem auf
Holzhandlauf
montiert mit Profilschriftzug und Brailleschriftfeld
gemäß
Zeichnung und nachfolgenden Angaben, gerade angeordnet,
Abmessungen, Oberflächen und Ausführung gemäß
Architektenplänen und nachfolgender Einzelbeschreibung
als
funktionstüchtige Einheit inklusive Anschlüsse und
Fügungen
herstellen, liefern u. montieren, einschließlich
Werkstattzeichnung (M 1:100 als Übersicht, mit
Detailzeichnungen für Anschluss und Fügung M 1:5-1:1
nach
Erfordernis).
Plannr.: WITT-Ü-LSY_0EG / 1OG / 2OG
Übersicht der Schilder: WITT-LSY-TSH1
Einbauort: TH2: EG-DG, TH3: EG-2.OG
Anforderung an die Barrierefreiheit sind zu beachten
Profilschrift: gem. DIN 32986
Brailleschrift: gem. DIN 32976 als Vollschrift nach
Marburger
Systematik
Alle Schriftzüge sind als Majuskeln auszuführen.
Schriftart:  DBSV Profilschrift  pos
Versalhöhe:  25 mm
Farbe Schrift:  ähnlich Signalschwarz  RAL  9004 und
nach
Bemusterung
Untergrund:  lackierter Handlauf (rund bzw.
Omega-Querschnitt)
Folie:  transparent
Zeichenanzahl pro Schild: 6-10 Stk
Menge: 14,000 St

#### Untertitel 01.05 taktile Wandbeklebung

**01.05.1 taktile Wandbeklebung, Hochleistungsfolie, UV Direktdruck**
Wie Position 1.04.01, jedoch:
Als Wandbeklebung auf eloxierten Stahltürpaneel
Ausführung
gemäß Architektenplänen als funktionstüchtige Einheit
inklusive Anschlüsse und Fügungen herstellen, liefern
u.
montieren, einschließlich Werkstattzeichnung (M 1:100
als
Übersicht, mit Detailzeichnungen für Anschluss und
Fügung M
1:5-1:1 nach Erfordernis).
Plannr.: WITT-Ü-LSY_0EG / 1OG / 2OG
Übersicht der Schilder: WITT-LSY-TSH2
Einbauort: Tür Seminarraum 1.OG, Türen
Veranstaltungsraum
2.OG
Anforderung an die Barrierefreiheit sind zu beachten
Profilschrift: gem. DIN 32986
Brailleschrift: gem. DIN 32976 als Vollschrift nach
Marburger
Systematik
Alle Schriftzüge sind als Majuskeln auszuführen.
Schriftart:  DBSV Profilschrift  pos
Versalhöhe:  25 mm
Farbe Schrift:  ähnlich Signalschwarz  RAL 9004 und
nach
Bemusterung
Untergrund:  lackierter Handlauf (rund bzw.
Omega-Querschnitt)
Folie:  transparent
Zeichenanzahl pro Schild: 12-14 Stk
Menge: 4,000 St

### Titel 02 Nicht Taktiles Leit- und Orientierungssystem

#### Untertitel 02.01 Wandschilder außen

**02.01.1 Wandschild, Eingang Veranstaltung, Aluminium**
Wegweiser gem. ZTV 3.3.3 als wandhängendes Trägerblech
mit Beschriftung, Piktogrammen und Richtungspfeilen
mittels
Folienkaschierung gemäß Zeichnung und nachfolgenden
Angaben, gerade angeordnet, Abmessungen, Oberflächen
und
Ausführung gemäß Architektenplänen und nachfolgender
Einzelbeschreibung als funktionstüchtige Einheit
inklusive
Anschlüsse, Fügungen und Bohrungen herstellen, liefern
u.
montieren, einschließlich Werkstattzeichnung (M 1:20
als
Übersicht, mit Detailzeichnungen für Anschluss und
Fügung M
1:5-1:1 nach Erfordernis).
Plannr.: WITT-Ü-LSY_0EG
Ausführungsdetail: WITT-LSY-WSA
Elementnr./Grafik: WITT-LSY-WSA_01_Veranstaltung
Einbauort: Außenfassade TH2 und Hintereingang
Abmessungen: HxB= ca. 155 x 380 mm
Montagehöhe: OK Wandschild ca. 2.30 m und nach
Abstimmung vor Ort
Alle Schriftzüge sind als Majuskeln auszuführen.
Schriftart: Frutiger LT Pro  Bold, o. glw.
Versalhöhe: 33 mm
Leuchtdichtekontrast: > 0,70
Farbe Schrift: ähnlich Grauweiß - RAL 9002, und nach
Bemusterung
Position: linksbündig gem. Detailplanung
Material: Aluminium
Trägerblech: wandhängende Metallblechtafel, Abmessungen
gem. Detailplanung, mittels Folienkaschierung
beschriftet
Materialstärke: d= 3 mm und nach Erfordernis
Farbe: ähnlich Schwarzrot  RAL 3007 und nach
Bemusterung
Untergrund: Sichtmauerwerk und WDVS
Montage: Schraubmontage (mit Isolierdübeln oder
Abstandsmontagesystem beim WDVS) verdeckt mit 20 mm,
Abstand zur Wand mittels Befestigungsagraffe
Verortung: Positionierung gem. Detailplanung und nach
Abstimmung vor Ort
Folie: dauerhafte Beklebung mittels
computergeschnittener
farbechter Hochleistungsfolie, Digitaldruckfolie für
lackierte
Oberflächen
Montage: als Einzelelemente zu verkleben, Untergrund
ist vor
Verklebung zu reinigen
Menge: 2,000 St

**02.01.2 Wandfahne, Bücherrückgabe, gebogenes Aluminium**
Wie Position 2.01.01 jedoch:
Wegweiser gem. ZTV 3.3.3 als wandhängendes gebogenes
Trägerblech.
Plannr.: WITT-Ü-LSY_0EG
Ausführungsdetail: WITT-LSY-WFA
Elementnr./ Grafik: WITT-LSY-WFA_01A_Bücherrückgabe,
WITT-LSY-WFA_01B_Bücherrückgabe
Einbauort: Außenfassade nähe Bücherrückgabe
Abmessungen: HxBxT= ca. 185 x 375 x 100 mm
Schenkellängen: 375 mm / 100 mm
Montagehöhe: OK Wandschild ca. 2.50 m und nach
Abstimmung vor Ort
Alle Schriftzüge sind als Majuskeln auszuführen.
Schriftart: Frutiger LT Pro  Bold o. glw.
Versalhöhe: 33 mm
Leuchtdichtekontrast: > 0,70
Farbe Schrift: ähnlich Grauweiß - RAL 9002, und nach
Bemusterung
Position: linksbündig gem. Detailplanung
Material: Aluminium
Trägerblech: wandhängende, 90° gebogene
Metallblechtafel,
Schenkellängen gem. Detailplanung, mittels
Folienkaschierung
beidseitig beschriftet
Materialstärke: d= 3 mm und nach Erfordernis
Biegeradius: r=15 mm
Farbe: ähnlich Schwarzrot  RAL 3007 und nach
Bemusterung
Untergrund: Sichtmauerwerk
Montage: Schraubmontage verdeckt mit 20 mm, Abstand zur
Wand mittels Befestigungsagraffe
Verortung: Positionierung gem. Detailplanung und nach
Abstimmung vor Ort
Folie: dauerhafte Beklebung mittels
computergeschnittener
farbechter Hochleistungsfolie, Digitaldruckfolie für
lackierte
Oberflächen
Montage: als Einzelelemente zu verkleben, Untergrund
ist vor
Verklebung zu reinigen
Menge: 1,000 St

**02.01.3 Wandfahne, Pfeil, gebogenes Aluminium**
Wie Position 2.01.01 jedoch:
Wegweiser gem. ZTV 3.3.3 als wandhängendes gebogenes
Trägerblech.
Plannr.: WITT-Ü-LSY_0EG
Ausführungsdetail: WITT-LSY-WFA
Elementnr./ Grafik: WITT-LSY-WFA_02_Pfeil
Einbauort: Außenfassade Anbau
Abmessungen: HxBxT= ca. 185 x 185 x 100 mm
Schenkellängen: 375 mm / 100 mm
Montagehöhe: OK Wandschild ca. 2.50 m und nach
Abstimmung vor Ort
Alle Schriftzüge sind als Majuskeln auszuführen.
Leuchtdichtekontrast: > 0,70
Farbe Pikto: ähnlich Grauweiß - RAL 9002 und nach
Bemusterung
Position: linksbündig gem. Detailplanung
Material: Aluminium
Trägerblech: wandhängende, 90° gebogene
Metallblechtafel,
Schenkellängen gem. Detailplanung, mittels
Folienkaschierung
einseitig beschriftet
Materialstärke: d= 3 mm und nach Erfordernis
Biegeradius: r=15 mm
Farbe: ähnlich Schwarzrot  RAL 3007 und nach
Bemusterung
Untergrund: verputztes Mauerwerk
Montage: Schraubmontage verdeckt mit 20 mm, Abstand zur
Wand mittels Befestigungsagraffe
Verortung: Positionierung gem. Detailplanung und nach
Abstimmung vor Ort
Folie: dauerhafte Beklebung mittels
computergeschnittener
farbechter Hochleistungsfolie, Digitaldruckfolie für
lackierte
Oberflächen
Montage: als Einzelelemente zu verkleben, Untergrund
ist vor
Verklebung zu reinigen
Menge: 1,000 St

**02.01.4 Wandschild, Fördermittel, ESG-Sicherheitsglas**
Wandschild als wandhängende ESG-Sicherheitsglasplatte
mit
Beschriftung und Logos mittels rückseitigem
Digitaldruck
gemäß Zeichnung und nachfolgenden Angaben, gerade
angeordnet, Abmessungen, Oberflächen und Ausführung
gemäß Architektenplänen und nachfolgender
Einzelbeschreibung als funktionstüchtige Einheit
inklusive
Anschlüsse, Fügungen und Bohrungen herstellen, liefern
u.
montieren, einschließlich Werkstattzeichnung (M 1:20
als
Übersicht, mit Detailzeichnungen für Anschluss und
Fügung M
1:5-1:1 nach Erfordernis).
Plannr.: nach Angabe Architekt
Ausführungsdetail: nach Angabe Architekt
Elementnr./Grafik: nach Angabe Architekt
Einbauort: Außenfassade an Pfeiler bei Haupteingang
Abmessungen: HxB= ca. 420 x 297 mm
Montagehöhe: OK Wandschild ca. 2.00 m und nach
Abstimmung vor Ort
Alle Schriftzüge sind als Majuskeln auszuführen.
Schriftart: Frutiger LT Pro  Bold, o. glw.
Versalhöhe: nach Angabe Architekt
Leuchtdichtekontrast: > 0,70
Farbe Schrift: nach Angabe Architekt
Position: linksbündig gem. Detailplanung
Material: ESG-Sicherheitsglas
Abmessungen gem. Detailplanung, mittels rückseitigem
Digitaldruck beschriftet
Untergrund ist vor Bedruckung zu reinigen
Materialstärke: d= 4 mm und nach Erfordernis
Farbe: nach Angabe Architekt
Untergrund: verputztes Mauerwerk
Montage: Schraubmontage verdeckt mit 20 mm,
Abstandshalter aus Edelstahl
Verortung: nach Abstimmung vor Ort
Menge: 1,000 St

**02.01.5 Musterschild**
Wie Position 2.01.03, jedoch als Musterschild zur
Vorabstimmung.
Menge: 1,000 St

#### Untertitel 02.02 Wandschilder innen

**02.02.1 Wandschild, Aufzugskabine, Stahlblech**
Wegweiser gem. ZTV 3.3.3 als wandhängendes Trägerblech
mit Beschriftung, Piktogrammen und Richtungspfeilen
mittels
Folienkaschierung gemäß Zeichnung und nachfolgenden
Angaben, gerade angeordnet, Abmessungen, Oberflächen
und
Ausführung gemäß Architektenplänen und nachfolgender
Einzelbeschreibung als funktionstüchtige Einheit
inklusive
Anschlüsse, Fügungen und Bohrungen herstellen, liefern
u.
montieren, einschließlich Werkstattzeichnung (M 1:20
als
Übersicht, mit Detailzeichnungen für Anschluss und
Fügung M
1:5-1:1 nach Erfordernis).
Plannr.: WITT-Ü-LSY_0EG
Ausführungsdetail: WITT-LSY-WSI
Elementnr./ Grafik: WITT-LSY-WSI_01_Aufzugskabine
Einbauort: in Aufzugskabine
Abmessungen: HxB= ca. 505 x 320 mm
Montagehöhe: OK Wandschild ca. 1.75 m und nach
Abstimmung vor Ort
Anforderung an die Barrierefreiheit sind zu beachten.
Gestaltung visueller Informationen im öffentlichen
Raum gem.
DIN 32986
Alle Schriftzüge sind als Majuskeln auszuführen.
Schriftart: Frutiger LT Pro  Bold o. glw.
Versalhöhe: 23 und 36 mm
Leuchtdichtekontrast: > 0,70
Farbe Schrift/Piktogramm: ähnlich Grauweiß - RAL 9002,
und
nach Bemusterung
Position: linksbündig gem. Detailplanung
Material: Stahlblech
Trägerblech: wandhängende Metallblechtafel, Abmessungen
gem. Detailplanung, mittels Folienkaschierung
beidseitig
beschriftet
Materialstärke: d= 2 mm und nach Erfordernis
Farbe: ähnlich Signalschwarz  RAL 9004 und nach
Bemusterung
Untergrund: Metall
Montage: geklebt mit 20 mm, Abstand zur Wand mittels
Befestigungsagraffe
Verortung: Positionierung gem. Detailplanung und nach
Abstimmung vor Ort
Folie: dauerhafte Beklebung mittels
computergeschnittener
farbechter Hochleistungsfolie, Digitaldruckfolie für
lackierte
Oberflächen
Montage: als Einzelelemente zu verkleben, Untergrund
ist vor
Verklebung zu reinigen
Menge: 1,000 St

**02.02.2 Wandschild, TH2 EG, Stahlblech**
Wie Position 2.02.01 jedoch:
Plannr.: WITT-Ü-LSY_0EG
Ausführungsdetail: WITT-LSY-WSI
Elementnr./ Grafik: WITT-LSY-WSI_02_TH2-EG
Einbauort: Treppenhaus 2 (Süd), EG
Abmessungen: HxB= ca. 320 x 320 mm
Montagehöhe: OK Wandschild ca. 1.75 m und nach
Abstimmung vor Ort
Untergrund: Sichtmauerwerk
Montage: Schraubmontage verdeckt mit 20 mm, Abstand zur
Wand mittels Befestigungsagraffe
Menge: 1,000 St

**02.02.3 Wandschild, TH2 1.OG, Stahlblech**
Wie Position 2.02.01 jedoch:
Plannr.: WITT-Ü-LSY_1OG
Ausführungsdetail: WITT-LSY-WSI
Elementnr./ Grafik: WITT-LSY-WSI_03_TH2-1OG
Einbauort: Treppenhaus 2 (Süd), 1.OG
Abmessungen: HxB= ca. 320 x 320 mm
Montagehöhe: OK Wandschild ca. 1.75 m und nach
Abstimmung vor Ort
Untergrund: Sichtmauerwerk
Montage: Schraubmontage verdeckt mit 20 mm, Abstand zur
Wand mittels Befestigungsagraffe
Menge: 1,000 St

**02.02.4 Wandschild, TH2 2.OG, Stahlblech**
Wie Position 2.02.01 jedoch:
Plannr.: WITT-Ü-LSY_2OG
Ausführungsdetail: WITT-LSY-WSI
Elementnr./ Grafik: WITT-LSY-WSI_04_TH2-2OG
Einbauort: Treppenhaus 2 (Süd), 2.OG
Abmessungen: HxB= ca. 320 x 320 mm
Montagehöhe: OK Wandschild ca. 1.75 m und nach
Abstimmung vor Ort
Untergrund: Sichtmauerwerk
Montage: Schraubmontage verdeckt mit 20 mm, Abstand zur
Wand mittels Befestigungsagraffe
Menge: 1,000 St

**02.02.5 Musterschild**
Wie Position 2.02.04, jedoch als Musterschild zur
Vorabstimmung.
Menge: 1,000 St

**02.02.6 Wandfahne, Aufzug 1.OG, gebogenes Stahlblech**
Wegweiser gem. ZTV 3.3.3 als wandhängendes gebogenes
Trägerblech mit Piktogramm mittels Folienkaschierung
gemäß
Zeichnung und nachfolgenden Angaben, gerade angeordnet,
Abmessungen, Oberflächen und Ausführung gemäß
Architektenplänen und nachfolgender Einzelbeschreibung
als
funktionstüchtige Einheit inklusive Anschlüsse,
Fügungen und
Bohrungen herstellen, liefern u. montieren,
einschließlich
Werkstattzeichnung (M 1:20 als Übersicht, mit
Detailzeichnungen für Anschluss und Fügung M 1:5-1:1
nach
Erfordernis).
Plannr.: WITT-Ü-LSY_1OG
Ausführungsdetail: WITT-LSY-WFI
Elementnr./ Grafik: WITT-LSY-WFI_01_1.OG-Aufzug
Einbauort: 1.OG, Bibliothek Rückwand
Abmessungen: HxBxT= ca. 150 x 200 x 100 mm
Schenkellängen: 200 mm / 100 mm
Montagehöhe: OK Wandschild ca. 2.50 m und nach
Abstimmung vor Ort
Anforderung an die Barrierefreiheit sind zu beachten.
Gestaltung visueller Informationen im öffentlichen
Raum gem.
DIN 32986
Piktogrammhöhe: ca. 106 mm
Leuchtdichtekontrast: > 0,70
Farbe Piktogramm: ähnlich Signalschwarz  RAL 9004, und
nach Bemusterung
Position: gem. Detailplanung
Material: Stahlblech
Trägerblech: wandhängende, 90° gebogene
Metallblechtafel,
Schenkellängen gem. Detailplanung, mittels
Folienkaschierung
beidseitig beschriftet
Materialstärke: d= 2 mm und nach Erfordernis
Biegeradius: r=15 mm
Farbe Trägerblech: ähnlich Grauweiß - RAL 9002 und nach
Bemusterung
Untergrund: Trockenbau
Montage: Schraubmontage verdeckt mit 20 mm, Abstand zur
Wand mittels Befestigungsagraffe
Verortung: Positionierung gem. Detailplanung und nach
Abstimmung vor Ort
Folie: dauerhafte Beklebung mittels
computergeschnittener
farbechter Hochleistungsfolie, Digitaldruckfolie für
lackierte
Oberflächen
Montage: als Einzelelemente zu verkleben, Untergrund
ist vor
Verklebung zu reinigen
Menge: 1,000 St

**02.02.7 Wandfahne, Aufzug 2.OG, gebogenes Stahlblech**
Wie Position 2.02.06 jedoch:
Plannr.: WITT-Ü-LSY_2OG
Ausführungsdetail: WITT-LSY-WFI
Elementnr./ Grafik: WITT-LSY-WFI_02_2.OG-Aufzug
Einbauort: 2.OG, Bibliothek Rückwand
Farbe Piktogramm: ähnlich Grauweiß - RAL 9002 und nach
Bemusterung
Farbe Trägerblech: ähnlich Signalschwarz  RAL 9004 und
nach Bemusterung
Menge: 1,000 St

**02.02.8 Wandfahne, Seminar 1.OG, gebogenes Stahlblech**
Wie Position 2.02.06 jedoch:
Plannr.: WITT-Ü-LSY_1OG
Ausführungsdetail: WITT-LSY-WFI
Elementnr./ Grafik: WITT-LSY-WFI_03_1.OG-Seminar
Einbauort: 1.OG, Bibliothek Glastrennwand
Abmessungen: HxBxT= ca. 150 x 225 x 100 mm
Schenkellängen: 225 mm / 100 mm
Alle Schriftzüge sind als Majuskeln auszuführen.
Schriftart: Frutiger LT Pro  Regular o. glw.
Versalhöhe: 33 mm
Position: zentriert gem. Detailplanung
Untergrund: Mit Trockenbau verkleidete Stahlstütze von
Glastrennwand
Menge: 1,000 St

**02.02.9 Wandfahne, WC barrierefrei 2.OG, gebogenes Stahlblech**
Wie Position 2.02.06 jedoch:
Plannr.: WITT-Ü-LSY_2OG
Ausführungsdetail: WITT-LSY-WFI
Elementnr./ Grafik: WITT-LSY-WFI_04_WC-Barrierefrei
Einbauort: 2.OG, Bibliothek Rückwand
Piktogrammhöhe: ca. 70 mm
Farbe Piktogramm: ähnlich Grauweiß - RAL 9002, und nach
Bemusterung
Farbe Trägerblech: ähnlich Signalschwarz  RAL 9004 und
nach Bemusterung
Menge: 1,000 St

**02.02.10 Wandfahne, Kopieren EG, gebogenes Stahlblech**
Wie Position 2.02.06 jedoch:
Plannr.: WITT-Ü-LSY_0EG
Ausführungsdetail: WITT-LSY-WFI
Elementnr./ Grafik: WITT-LSY-WFI_05_EG-Kopieren
Einbauort: EG, Bibliothek rechts von Haupttreppe (TH3)
Abmessungen: HxBxT= ca. 150 x 225 x 100 mm
Schenkellängen: 225 mm / 100 mm
Alle Schriftzüge sind als Majuskeln auszuführen.
Schriftart: Frutiger LT Pro  Regular o. glw.
Versalhöhe: 33 mm
Leuchtdichtekontrast: > 0,70
Farbe Schrift: ähnlich Grauweiß - RAL 9002, und nach
Bemusterung
Position: zentriert gem. Detailplanung
Farbe Trägerblech: ähnlich Signalschwarz  RAL 9004 und
nach Bemusterung
Untergrund: verputztes Mauerwerk
Menge: 1,000 St

**02.02.11 Aufsteller, Zeitschriften EG, gebogenes Stahlblech**
Aufsteller gem. ZTV 3.3.3 als am Boden montiertes
gebogenes
Trägerblech mit Piktogramm mittels Folienkaschierung
gemäß
Zeichnung und nachfolgenden Angaben, gerade angeordnet,
Abmessungen, Oberflächen und Ausführung gemäß
Architektenplänen und nachfolgender Einzelbeschreibung
als
funktionstüchtige Einheit inklusive Anschlüsse,
Fügungen und
Bohrungen herstellen, liefern u. montieren,
einschließlich
Werkstattzeichnung (M 1:20 als Übersicht, mit
Detailzeichnungen für Anschluss und Fügung M 1:5-1:1
nach
Erfordernis).
Plannr.: WITT-Ü-LSY_0EG
Ausführungsdetail: WITT-LSY-WAI
Elementnr./ Grafik: WITT-LSY-WAI_01_0EG-Zeitschriften
Einbauort: EG, Zeitschriften-/Zeitungsmöbel
Abmessungen: HxBxT= ca. 150 x 290 x 50 mm
Schenkellängen: 150 mm / 50 mm
Montagehöhe: OK Zeitschriftenständer ca. 1.30 m und
nach
Abstimmung vor Ort
Anforderung an die Barrierefreiheit sind zu beachten.
Gestaltung visueller Informationen im öffentlichen
Raum gem.
DIN 32986
Alle Schriftzüge sind als Majuskeln auszuführen.
Schriftart: Frutiger LT Pro  Regular o. glw.
Versalhöhe: 33 mm
Leuchtdichtekontrast: > 0,70
Farbe Piktogramm: ähnlich Grauweiß - RAL 9002, und nach
Bemusterung
Position: zentriert gem. Detailplanung
Material: Stahlblech
Trägerblech: stehende, 90° gebogene Metallblechtafel,
Schenkellängen gem. Detailplanung, mittels
Folienkaschierung
beidseitig beschriftet
Materialstärke: d= 2 mm und nach Erfordernis
Biegeradius: r=15 mm
Farbe: ähnlich Signalschwarz  RAL 9004 und nach
Bemusterung
Untergrund: lackierte Möbelbauplatte
Montage: Schraubmontage
Verortung: Positionierung gem. Detailplanung und nach
Abstimmung vor Ort
Folie: dauerhafte Beklebung mittels
computergeschnittener
farbechter Hochleistungsfolie, Digitaldruckfolie für
lackierte
Oberflächen
Montage: als Einzelelemente zu verkleben, Untergrund
ist vor
Verklebung zu reinigen
Menge: 1,000 St

#### Untertitel 02.03 3D-Schriftzug

**02.03.1 Hausnummer '51' als 3D-Schriftzug, Fräszahlen H:100mm, Aluminium**
Aufgesetzte Schriftzüge bestehend aus gefrästen
Metallbuchstaben gemäß Zeichnung und nachfolgenden
Angaben, gerade angeordnet, mit Abstand montiert,
Abmessungen, Oberflächen und Ausführung gemäß
Architektenplänen und nachfolgender Einzelbeschreibung
herstellen, liefern u. montieren, einschließlich
Werkstattzeichnung (M 1:20 als Übersicht).
Plannr.: WITT-Ü-LSY_0EG
Ausführungsdetail: WITT-LSY-3D
Elementnr./ Grafik: WITT-LSY-3D_01_51
Montagehöhe: nach Abstimmung vor Ort

Alle Schriftzüge sind als Majuskeln auszuführen.
Schriftart: Frutiger LT Pro  Condensed o. glw.
Versalhöhe: ca. 85 mm
Schriftzug: wandhängend, Einzelbuchstaben aus gefrästem
Metallblech
Anzahl Zeichen: 2 Stk.
Gesamtbreite: ca. 85 mm
Material: Aluminium, d: 5 mm
Kante: gefast
Farbe: lackiert, ähnlich Schwarzrot - RAL 3007 und nach
Bemusterung
Untergrund: Sichtmauerwerk
Montage: Schraubmontage verdeckt mit 30 mm Abstand zur
Wand mittels Abstandshalter
Position: zentriert gem. Detailplanung und nach Angabe
Architekt
Menge: 1,000 St

### Titel 03 Sicherheitsbeschilderung

**03.1 Wandschild, Feuerlöscher, Aluminiumblech, BxH 150x150mm**
Sicherheitsbeschilderung als wandhängendes
Aluminiumblech
mit Beschriftung, Piktogrammen und Richtungspfeilen
mittels
Folienkaschierung gemäß Zeichnung und nachfolgenden
Angaben, gerade angeordnet, Abmessungen, Oberflächen
und
Ausführung gemäß Architektenplänen und nachfolgender
Einzelbeschreibung als funktionstüchtige Einheit
inklusive
Anschlüsse, Fügungen und Bohrungen herstellen, liefern
u.
montieren, einschließlich Werkstattzeichnung (M 1:20
als
Übersicht, mit Detailzeichnungen für Anschluss und
Fügung M
1:5-1:1 nach Erfordernis).
Einbauort: EG - 2.OG
Abmessungen: HxB= ca. 150 x 150 mm
Materialstärke: d= 3 mm
Montagehöhe: OK Infotafel ca. 1.75 m und nach
Abstimmung
vor Ort
Anforderung an die Barrierefreiheit sind zu beachten.
Gestaltung visueller Informationen im öffentlichen
Raum gem.
DIN 32986
Leuchtdichtekontrast: > 0,70
Schild: wandhängendes Metallblechblech, mit Folie
kaschiert
Material: Aluminium, d: 3mm
Farbe: nach DIN
Untergrund: verputztes Mauerwerk/ Trockenbau
Montage: Schraubmontage verdeckt mit 5 mm Abstand zur
Wand mittels Befestigungskralle
Verortung: Positionierung nach Abstimmung vor Ort
Folie: dauerhafte Beklebung mittels
computergeschnittener
farbechter und/oder lichtdurchlässiger/transluzenter
Hochleistungsfolie, Digitaldruckfolie für lackierte
Oberflächen
Montage: als Einzelelemente zu verkleben, Untergrund
ist vor
Verklebung zu reinigen
Menge: 15,000 St

**03.2 Wandschild, Defibrillator, Aluminiumblech, BxH 150x150mm**
Sicherheitsbeschilderung als wandhängendes
Aluminiumblech
mit Beschriftung, Piktogrammen und Richtungspfeilen
mittels
Folienkaschierung gemäß Zeichnung und nachfolgenden
Angaben, gerade angeordnet, Abmessungen, Oberflächen
und
Ausführung gemäß Architektenplänen und nachfolgender
Einzelbeschreibung als funktionstüchtige Einheit
inklusive
Anschlüsse, Fügungen und Bohrungen herstellen, liefern
u.
montieren, einschließlich Werkstattzeichnung (M 1:20
als
Übersicht, mit Detailzeichnungen für Anschluss und
Fügung M
1:5-1:1 nach Erfordernis).
Einbauort: EG - 2.OG
Abmessungen: HxB= ca. 150 x 150 mm
Materialstärke: d= 3 mm
Montagehöhe: OK Infotafel ca. 1.75 m und nach
Abstimmung
vor Ort
Anforderung an die Barrierefreiheit sind zu beachten.
Gestaltung visueller Informationen im öffentlichen
Raum gem.
DIN 32986
Leuchtdichtekontrast: > 0,70
Schild: wandhängendes Metallblechblech, mit Folie
kaschiert
Material: Aluminium, d: 3mm
Farbe: nach DIN
Untergrund: verputztes
Mauerwerk/Trockenbau/Möbelbauplatte
Montage: Schraubmontage verdeckt mit 5 mm Abstand zur
Wand mittels Befestigungskralle
Verortung: Positionierung gem. Detailplanung und nach
Abstimmung vor Ort
Folie: dauerhafte Beklebung mittels
computergeschnittener
farbechter und/oder lichtdurchlässiger/transluzenter
Hochleistungsfolie, Digitaldruckfolie für lackierte
Oberflächen
Montage: als Einzelelemente zu verkleben, Untergrund
ist vor
Verklebung zu reinigen
Menge: 1,000 St

**03.3 Wandschild, Erste Hilfe, Aluminiumblech, BxH 150x150mm**
Sicherheitsbeschilderung als wandhängendes
Aluminiumblech
mit Beschriftung, Piktogrammen und Richtungspfeilen
mittels
Folienkaschierung gemäß Zeichnung und nachfolgenden
Angaben, gerade angeordnet, Abmessungen, Oberflächen
und
Ausführung gemäß Architektenplänen und nachfolgender
Einzelbeschreibung als funktionstüchtige Einheit
inklusive
Anschlüsse, Fügungen und Bohrungen herstellen, liefern
u.
montieren, einschließlich Werkstattzeichnung (M 1:20
als
Übersicht, mit Detailzeichnungen für Anschluss und
Fügung M
1:5-1:1 nach Erfordernis).
Einbauort: EG - 2.OG
Abmessungen: HxB= ca. 150 x 150 mm
Materialstärke: d= 3 mm
Montagehöhe: OK Infotafel ca. 1.75 m und nach
Abstimmung
vor Ort
Anforderung an die Barrierefreiheit sind zu beachten.
Gestaltung visueller Informationen im öffentlichen
Raum gem.
DIN 32986
Leuchtdichtekontrast: > 0,70
Schild: wandhängendes Metallblechblech, mit Folie
kaschiert
Material: Aluminium, d: 3mm
Farbe: nach DIN
Untergrund: verputztes
Mauerwerk/Trockenbau/Möbelbauplatte
Montage: Schraubmontage verdeckt mit 5 mm Abstand zur
Wand mittels Befestigungskralle
Verortung: Positionierung gem. Detailplanung und nach
Abstimmung vor Ort
Folie: dauerhafte Beklebung mittels
computergeschnittener
farbechter und/oder lichtdurchlässiger/transluzenter
Hochleistungsfolie, Digitaldruckfolie für lackierte
Oberflächen
Montage: als Einzelelemente zu verkleben, Untergrund
ist vor
Verklebung zu reinigen
Menge: 1,000 St

**03.4 Retungswegpläne, Aluminiumverbundplatte, BxH 420x297mm**
Rettungswegbeschilderung als wandhängendes
Aluminiumverbundplatte mit Polyethylenkern mit
Beschriftung,
Piktogrammen und Richtungspfeilen mittels
Folienkaschierung
gemäß Zeichnung und nachfolgenden Angaben, gerade
angeordnet, Abmessungen, Oberflächen und Ausführung
gemäß Architektenplänen und nachfolgender
Einzelbeschreibung als funktionstüchtige Einheit
inklusive
Anschlüsse, Fügungen und Bohrungen herstellen, liefern
u.
montieren, einschließlich Werkstattzeichnung (M 1:20
als
Übersicht, mit Detailzeichnungen für Anschluss und
Fügung M
1:5-1:1 nach Erfordernis).
Einbauort: EG - 2.OG
Abmessungen: HxB= ca. 297 x 420 mm
Materialstärke: d= 3 mm
Montagehöhe: OK Infotafel ca. 1.75 m und nach
Abstimmung
vor Ort
Anforderung an die Barrierefreiheit sind zu beachten.
Gestaltung visueller Informationen im öffentlichen
Raum gem.
DIN 32986
Leuchtdichtekontrast: > 0,70
Schild: wandhängendes Metallblechblech, mit Folie
kaschiert
Material: Aluminiumverbundplatte mit Polyethylenkern,
d: 3mm
Farbe: nach DIN
Untergrund: verputztes Mauerwerk/Trockenbau
Montage: Schraubmontage verdeckt mit 5 mm Abstand zur
Wand mittels Befestigungskralle
Verortung: Positionierung gem. Detailplanung und nach
Abstimmung vor Ort
Folie: dauerhafte Beklebung mittels
computergeschnittener
farbechter und/oder lichtdurchlässiger/transluzenter
Hochleistungsfolie, Digitaldruckfolie für lackierte
Oberflächen
Montage: als Einzelelemente zu verkleben, Untergrund
ist vor
Verklebung zu reinigen
Menge: 10,000 St

### Titel 04 Folierungen

#### Untertitel 04.01 Folierungen Text und Piktos

**04.01.1 Türnummerierung Feuerwehr, Folierung**
Beklebung von Türblättern mit farbigen
Folienschriftzügen
gemäß Zeichnung und nachfolgenden Angaben, gerade
angeordnet, Abmessungen, Oberflächen und Ausführung
gemäß Architektenplänen und nachfolgender
Einzelbeschreibung als vollflächige und dauerhafte
Folienklebung herstellen, liefern u. montieren,
einschließlich
Werkstattzeichnung (M 1:20 als Übersicht). Entsprechend
Raumnummern Rettungswegplänen

Plannr.: WITT_Rettungswegpläne-A3_00KG -
WITT_Rettungswegpläne-A3_3DG
Ausführungsdetail: WITT-LSY-FB
Einbauort: KG-DG
Abmessungen: HxB = ca. 40 x 50-150 mm
Montagehöhe: OK Wandschild ca. 2,00 m nach Abstimmung
vor Ort
Anforderung an die Barrierefreiheit sind zu beachten.
Gestaltung visueller Informationen im öffentlichen
Raum gem.
DIN 32986
Alle Schriftzüge sind als Majuskeln auszuführen.
Schriftart: Frutiger LT Pro  Bold Condensed
Versalhöhe: 20 mm
Position: auf Griffseite der Tür
Folie: gem. ZTV 3.1.5 dauerhafte Beklebung mittels
computergeschnittener farbechter Hochleistungsfolie,
Digitaldruckfolie für Glasoberflächen
Oberfläche: farbig + matt
Farbe: ähnlich Steingrau RAL 7030 und nach Bemusterung
Leuchtdichtekontrast: > 0,70
Untergrund: Glastür, lackierte Holztür
Montage: als Einzelelemente zu verkleben; Untergrund
ist vor
Verklebung zu reinigen
Verortung: exakte Positionierung auf dem Türblatt gem.
Detailplanung nach Abstimmung vor Ort
Menge: 95,000 St

**04.01.2 Öffnungszeiten**
Beklebung von Glasoberflächen mit farbigen
Folienschriftzügen gemäß Zeichnung und nachfolgenden
Angaben, gerade angeordnet, Abmessungen, Oberflächen
und
Ausführung gemäß Architektenplänen und nachfolgender
Einzelbeschreibung als vollflächige und dauerhafte
Folienklebung herstellen, liefern u. montieren,
einschließlich
Werkstattzeichnung (M 1:20 als Übersicht).

Plannr.: WITT-Ü-LSY_0EG
Ausführungsdetail: WITT-LSY-FB
Elementnr./Grafik: WITT-LSY-FB_01_Öffnungszeiten
Einbauort: EG Haupteingang
Abmessungen: HxB = ca. 300 x 270 mm
Montagehöhe: OK Wandschild ca. 1,70 m nach Abstimmung
vor Ort
Alle Schriftzüge sind als Majuskeln auszuführen.
Schriftart: Frutiger LT Pro  Bold Condensed / Black
Condensed
Versalhöhe: 20/28 mm
Position: auf Griffseite der Tür
Folie: gem. ZTV 3.1.5 dauerhafte Beklebung mittels
computergeschnittener farbechter Hochleistungsfolie,
Digitaldruckfolie für Glasoberflächen
Oberfläche: farbig + matt
Farbe: ähnlich NCS S 1502-Y und nach Bemusterung
Untergrund: Glas
Montage: als Einzelelemente zu verkleben; Untergrund
ist vor
Verklebung zu reinigen
Verortung: exakte Positionierung auf dem Türblatt gem.
Detailplanung nach Abstimmung vor Ort
Menge: 1,000 St

**04.01.3 Folienbeklebung groß, kurzes Wort, Wand-, Tür- und Möbeloberfläche**
Beklebung von Wand- und Möbeloberflächen mit farbigen
Folienschriftzügen gemäß Zeichnung und nachfolgenden
Angaben, gerade angeordnet, Abmessungen, Oberflächen
und
Ausführung gemäß Architektenplänen und nachfolgender
Einzelbeschreibung als vollflächige und dauerhafte
Folienklebung herstellen, liefern u. montieren,
einschließlich
Werkstattzeichnung (M 1:20 als Übersicht).

Plannr.: WITT-Ü-LSY_0EG - WITT-Ü-LSY_2OG
Ausführungsdetail: WITT-LSY-FB
Anschauungsgrafik: WITT-LSY-FB-Übersicht
Einbauort: EG  2.OG
Anzahl Buchstaben: 4-7
Montagehöhe: nach Abstimmung vor Ort
Alle Schriftzüge sind als Majuskeln auszuführen.
Schriftart: Frutiger LT Pro  Bold Condensed
Versalhöhe: ca. 160 mm
Position: nach Angabe Architekt
Folie: gem. ZTV 3.1.5 dauerhafte Beklebung mittels
computergeschnittener farbechter Hochleistungsfolie,
Digitaldruckfolie für Glasoberflächen
Oberfläche: farbig + matt
Farbe: ähnlich NCS S 2020-R20B / NCS S 7010-B30G / NCS
S
5040-Y90R / NCS S 2010-B / NCS S 6030-R und nach
Bemusterung
Untergrund: Möbelplatte, Trockenbau, verputzte
Wandfläche,
Glas
Montage: als Einzelelemente zu verkleben; Untergrund
ist vor
Verklebung zu reinigen
Verortung: exakte Positionierung auf dem Türblatt gem.
Detailplanung nach Abstimmung vor Ort
Menge: 10,000 St

**04.01.4 Folienbeklebung groß, langes Wort, Wand-, Tür- und Möbeloberfläche**
Beklebung von Wand- und Möbeloberflächen mit farbigen
Folienschriftzügen gemäß Zeichnung und nachfolgenden
Angaben, gerade angeordnet, Abmessungen, Oberflächen
und
Ausführung gemäß Architektenplänen und nachfolgender
Einzelbeschreibung als vollflächige und dauerhafte
Folienklebung herstellen, liefern u. montieren,
einschließlich
Werkstattzeichnung (M 1:20 als Übersicht).

Plannr.: WITT-Ü-LSY_0EG - WITT-Ü-LSY_2OG
Ausführungsdetail: WITT-LSY-FB
Anschauungsgrafik: WITT-LSY-FB-Übersicht
Einbauort: EG  2.OG
Anzahl Buchstaben: 8-11
Montagehöhe: nach Abstimmung vor Ort
Alle Schriftzüge sind als Majuskeln auszuführen.
Schriftart: Frutiger LT Pro  Bold Condensed
Versalhöhe: ca. 160 mm
Position: nach Angabe Architekt
Folie: gem. ZTV 3.1.5 dauerhafte Beklebung mittels
computergeschnittener farbechter Hochleistungsfolie,
Digitaldruckfolie für Glasoberflächen
Oberfläche: farbig + matt
Farbe: ähnlich NCS S 2020-R20B / NCS S 7010-B30G / NCS
S
5040-Y90R / NCS S 2010-B / NCS S 6030-R und nach
Bemusterung
Untergrund: Möbelplatte, Trockenbau, verputzte
Wandfläche,
Glas
Montage: als Einzelelemente zu verkleben; Untergrund
ist vor
Verklebung zu reinigen
Verortung: exakte Positionierung auf dem Türblatt gem.
Detailplanung nach Abstimmung vor Ort
Menge: 10,000 St

**04.01.5 Folienbeklebung klein, Schließfächer**
Beklebung von Türblattflächen mit farbigen
Folienschriftzügen
gemäß Zeichnung und nachfolgenden Angaben, gerade
angeordnet, Abmessungen, Oberflächen und Ausführung
gemäß Architektenplänen und nachfolgender
Einzelbeschreibung als vollflächige und dauerhafte
Folienklebung herstellen, liefern u. montieren,
einschließlich
Werkstattzeichnung (M 1:20 als Übersicht).

Plannr.: WITT-Ü-LSY_0EG
Anschauungsgrafik: WITT-LSY-FB-Übersicht
Einbauort: EG, Schließfächer
Anzahl Buchstaben: 2
Montagehöhe: nach Abstimmung vor Ort
Anforderung an die Barrierefreiheit sind zu beachten.
Gestaltung visueller Informationen im öffentlichen
Raum gem.
DIN 32986
Alle Schriftzüge sind als Majuskeln auszuführen.
Schriftart: Frutiger LT Pro  Bold Condensed
Versalhöhe: ca. 20 mm
Position: nach Angabe Architekt
Folie: gem. ZTV 3.1.5 dauerhafte Beklebung mittels
computergeschnittener Hochleistungsfolie,
Digitaldruckfolie für
Glasoberflächen
Oberfläche: farbig + matt
Farbe: ähnlich NCS S 6030-R und nach Bemusterung
Leuchtdichtekontrast: > 0,70
Untergrund: lackiertes Türblatt
Montage: als Einzelelemente zu verkleben; Untergrund
ist vor
Verklebung zu reinigen
Verortung: exakte Positionierung auf dem Türblatt gem.
Detailplanung nach Abstimmung vor Ort
Menge: 14,000 St

**04.01.6 Folienbeklebung klein, kurzes Wort, Türblatt**
Beklebung von Türblattflächen mit farbigen
Folienschriftzügen
gemäß Zeichnung und nachfolgenden Angaben, gerade
angeordnet, Abmessungen, Oberflächen und Ausführung
gemäß Architektenplänen und nachfolgender
Einzelbeschreibung als vollflächige und dauerhafte
Folienklebung herstellen, liefern u. montieren,
einschließlich
Werkstattzeichnung (M 1:20 als Übersicht).

Plannr.: WITT-Ü-LSY_0EG - WITT-Ü-LSY_2OG
Ausführungsdetail: WITT-LSY-FB
Einbauort: EG  2.OG
Anzahl Buchstaben: 4-8
Montagehöhe: nach Abstimmung vor Ort
Anforderung an die Barrierefreiheit sind zu beachten.
Gestaltung visueller Informationen im öffentlichen
Raum gem.
DIN 32986
Alle Schriftzüge sind als Majuskeln auszuführen.
Schriftart: Frutiger LT Pro  Bold Condensed
Versalhöhe: ca. 20 mm
Position: nach Angabe Architekt
Folie: gem. ZTV 3.1.5 dauerhafte Beklebung mittels
computergeschnittener Hochleistungsfolie,
Digitaldruckfolie für
Glasoberflächen
Oberfläche: farbig + matt
Farbe: ähnlich RAL 9004 Signalschwarz und nach
Bemusterung
Leuchtdichtekontrast: > 0,70
Untergrund: lackiertes Türblatt
Montage: als Einzelelemente zu verkleben; Untergrund
ist vor
Verklebung zu reinigen
Verortung: exakte Positionierung auf dem Türblatt gem.
Detailplanung nach Abstimmung vor Ort
Menge: 10,000 St

**04.01.7 Folienbeklebung klein, langes Wort, Türblatt**
Beklebung von Türblattflächen mit farbigen
Folienschriftzügen
gemäß Zeichnung und nachfolgenden Angaben, gerade
angeordnet, Abmessungen, Oberflächen und Ausführung
gemäß Architektenplänen und nachfolgender
Einzelbeschreibung als vollflächige und dauerhafte
Folienklebung herstellen, liefern u. montieren,
einschließlich
Werkstattzeichnung (M 1:20 als Übersicht).

Plannr.: WITT-Ü-LSY_0EG - WITT-Ü-LSY_2OG
Ausführungsdetail: WITT-LSY-FB
Einbauort: EG  2.OG
Anzahl Buchstaben: 9-14
Montagehöhe: nach Abstimmung vor Ort
Anforderung an die Barrierefreiheit sind zu beachten.
Gestaltung visueller Informationen im öffentlichen
Raum gem.
DIN 32986
Alle Schriftzüge sind als Majuskeln auszuführen.
Schriftart: Frutiger LT Pro  Bold Condensed?
Versalhöhe: ca. 20 mm
Position: nach Angabe Architekt
Folie: gem. ZTV 3.1.5 dauerhafte Beklebung mittels
computergeschnittener farbechter Hochleistungsfolie,
Digitaldruckfolie für Glasoberflächen
Oberfläche: farbig + matt
Farbe: ähnlich RAL 9004 Signalschwarz und nach
Bemusterung
Leuchtdichtekontrast: > 0,70
Untergrund: lackiertes Türblatt
Montage: als Einzelelemente zu verkleben; Untergrund
ist vor
Verklebung zu reinigen
Verortung: exakte Positionierung auf dem Türblatt gem.
Detailplanung nach Abstimmung vor Ort
Menge: 8,000 St

**04.01.8 Folienbeklebung Pikto, Türblatt**
Beklebung von Türblattflächen mit farbigen
Folienschriftzügen
gemäß Zeichnung und nachfolgenden Angaben, gerade
angeordnet, Abmessungen, Oberflächen und Ausführung
gemäß Architektenplänen und nachfolgender
Einzelbeschreibung als vollflächige und dauerhafte
Folienklebung herstellen, liefern u. montieren,
einschließlich
Werkstattzeichnung (M 1:20 als Übersicht).

Plannr.: WITT-Ü-LSY_0EG - WITT-Ü-LSY_2OG
Ausführungsdetail: WITT-LSY-FB
Einbauort: EG  2.OG
Größe Pikto: BxH ca. 25-60 x 80 mm
Montagehöhe: nach Abstimmung vor Ort
Anforderung an die Barrierefreiheit sind zu beachten.
Gestaltung visueller Informationen im öffentlichen
Raum gem.
DIN 32986
Folie: gem. ZTV 3.1.5 dauerhafte Beklebung mittels
computergeschnittener farbechter Hochleistungsfolie,
Digitaldruckfolie für Glasoberflächen
Oberfläche: farbig + matt
Farbe: ähnlich RAL 9004 Signalschwarz und nach
Bemusterung
Leuchtdichtekontrast: > 0,70
Untergrund: gestrichene Trockenbauwand/ lackiertes
Türblatt
Montage: als Einzelelemente zu verkleben; Untergrund
ist vor
Verklebung zu reinigen
Verortung: exakte Positionierung auf dem Türblatt gem.
Detailplanung nach Abstimmung vor Ort
Menge: 10,000 St

**04.01.9 Folienbeklebung 'DRÜCKEN' LxB: 200x40 und 'ZIEHEN' LxB 150x30, Glastüren**
Beklebung von Glastrennwänden mit farbigen
Folienschriftzügen gemäß Zeichnung und nachfolgenden
Angaben, gerade angeordnet, Abmessungen, Oberflächen
und
Ausführung gemäß Architektenplänen und nachfolgender
Einzelbeschreibung als vollflächige und dauerhafte
Folienklebung herstellen, liefern u. montieren,
einschließlich
Werkstattzeichnung (M 1:20 als Übersicht).
Plannr.: WITT-Ü-LSY_0EG - WITT-Ü-LSY_2OG
Ausführungsdetail: WITT-LSY-FB
Einbauort: EG  2.OG
Abmessungen: BxH ca. 150/200 x 40 mm
Montagehöhe: nach Abstimmung vor Ort
Anforderung an die Barrierefreiheit sind zu beachten.
Gestaltung visueller Informationen im öffentlichen
Raum gem.
DIN 32986
Alle Schriftzüge sind als Majuskeln auszuführen.
Schriftart: Frutiger LT Pro  Bold Condensed
Versalhöhe: ca. 20 mm
Position: nach Angabe Architekt
Folie: gem. ZTV 3.1.5 dauerhafte Beklebung mittels
computergeschnittener farbechter und
lichtdurchlässiger/transluzenter Hochleistungsfolie,
Digitaldruckfolie für Glasoberflächen
Oberfläche: farbig + matt
Farbe: ähnlich NCS S 1502-Y und nach Bemusterung
Leuchtdichtekontrast: > 0,70
Untergrund: Glas
Montage: als Einzelelemente zu verkleben; Untergrund
ist vor
Verklebung zu reinigen
Verortung: exakte Positionierung auf dem Türblatt gem.
Detailplanung nach Abstimmung vor Ort
Menge: 11,000 St

#### Untertitel 04.02 Folienbeklebung Muster

**04.02.1 Rückbau Bestandsfolienbeklebung Schaufenster**
Fachgerechtes Entfernen vorhandener Folienbeklebungen
auf
Glasflächen einschließlich rückstandsfreier
Beseitigung von
Kleberesten, Reinigung der Oberflächen sowie
ordnungsgemäßer Entsorgung des anfallenden Materials.
Ausführung ohne Beschädigung der Glasflächen und
angrenzender Bauteile.
Einbauort: EG Schaufenster-Glasflächen
Montagehöhe: OK 2,80 m
Menge: 25,000 m²

**04.02.2 Schaufenster EG**
Folienbeklebung von Glasflächen mit Muster als
Sichtschutz
aus farbigen Flächen gemäß Zeichnung und nachfolgenden
Angaben, gerade angeordnet, Abmessungen, Oberflächen
und
Ausführung gemäß Architektenplänen und nachfolgender
Einzelbeschreibung als vollflächige und dauerhafte
Folienklebung herstellen, liefern u. montieren,
einschließlich
Werkstattzeichnung (M 1:20 als Übersicht).
Plannr.: WITT-Ü-LSY_0EG
Elementnr./Grafik: nach Angabe Architekt
Einbauort: EG Schaufenster-Glasflächen
Abmessungen: H ca. 2500 mm
Montagehöhe: nach Abstimmung vor Ort
Anforderung an die Barrierefreiheit sind zu beachten.
Gestaltung visueller Informationen im öffentlichen
Raum gem.
DIN 32986
Folie: gem. ZTV 3.1.5 dauerhafte Beklebung mittels
computergeschnittener farbechter und
lichtdurchlässiger/transluzenter Hochleistungsfolie,
Digitaldruckfolie für Glasoberflächen
Oberfläche: farbig + matt
Farbe: nach Angabe Architekt
Leuchtdichtekontrast: > 0,70
Ausschnitt: Folienausschnitt gem. Angabe Architekt
Untergrund: Glas
Montage: als Einzelelemente zu verkleben; Untergrund
ist vor
Verklebung zu reinigen
Verortung: exakte Positionierung auf dem Türblatt gem.
Detailplanung nach Abstimmung vor Ort
Menge: 19,000 m

**04.02.3 Folienbeklebung Schiebetür Eingang**
Folienbeklebung von Glasflächen mit Muster als
Sichtschutz
aus farbigen Flächen gemäß Zeichnung und nachfolgenden
Angaben, gerade angeordnet, Abmessungen, Oberflächen
und
Ausführung gemäß Architektenplänen und nachfolgender
Einzelbeschreibung als vollflächige und dauerhafte
Folienklebung herstellen, liefern u. montieren,
einschließlich
Werkstattzeichnung (M 1:20 als Übersicht).
Plannr.: WITT-Ü-LSY_0EG
Grafik: WITT-LSY-FB_M
Einbauort: EG Schiebetür Haupteingang
Abmessungen: HxB ca. 2320 x 600 mm
Montagehöhe: nach Abstimmung vor Ort
Anforderung an die Barrierefreiheit sind zu beachten.
Gestaltung visueller Informationen im öffentlichen
Raum gem.
DIN 32986
Folie: gem. ZTV 3.1.5 dauerhafte Beklebung mittels
computergeschnittener farbechter und
lichtdurchlässiger/transluzenter Hochleistungsfolie,
Digitaldruckfolie für Glasoberflächen
Oberfläche: farbig + matt
Farbe: ähnlich NCS S 1502-Y und nach Bemusterung
Leuchtdichtekontrast: > 0,70
Untergrund: Glas
Montage: als Einzelelemente zu verkleben; Untergrund
ist vor
Verklebung zu reinigen
Verortung: exakte Positionierung auf dem Türblatt gem.
Detailplanung nach Abstimmung vor Ort
Menge: 4,000 St

**04.02.4 Folienbeklebung Glastür**
Folienbeklebung von Glasflächen mit Muster als
Sichtschutz
aus farbigen Flächen gemäß Zeichnung und nachfolgenden
Angaben, gerade angeordnet, Abmessungen, Oberflächen
und
Ausführung gemäß Architektenplänen und nachfolgender
Einzelbeschreibung als vollflächige und dauerhafte
Folienklebung herstellen, liefern u. montieren,
einschließlich
Werkstattzeichnung (M 1:20 als Übersicht).
Plannr.: WITT-Ü-LSY_0EG - WITT-Ü-LSY_2OG
Grafik: WITT-LSY-FB_M
Einbauort: EG nahe Aufzug (T.I.0.5), 1.OG zu TH2
(T.I.TH2.1.2), 2. OG zu TH2 (T.I.TH2.2.2)
Abmessungen: BxH ca. 985 x 1710 mm / ca. 870 x 1710 mm
Montagehöhe: nach Abstimmung vor Ort
Anforderung an die Barrierefreiheit sind zu beachten.
Gestaltung visueller Informationen im öffentlichen
Raum gem.
DIN 32986
Folie: gem. ZTV 3.1.5 dauerhafte Beklebung mittels
computergeschnittener farbechter und
lichtdurchlässiger/transluzenter Hochleistungsfolie,
Digitaldruckfolie für Glasoberflächen
Oberfläche: farbig + matt
Farbe: ähnlich NCS S 1502-Y und nach Bemusterung
Leuchtdichtekontrast: > 0,70
Ausschnitt: 1 Stk. BxH: ca. 240 x 170 mm für
Drücken/Ziehen
(Pos. 4.01.09)
Untergrund: Glas
Montage: als Einzelelemente zu verkleben; Untergrund
ist vor
Verklebung zu reinigen
Verortung: exakte Positionierung auf dem Türblatt gem.
Detailplanung nach Abstimmung vor Ort
Menge: 3,000 St

**04.02.5 Folienbeklebung 1.OG Seminarraum**
Folienbeklebung von Glasflächen mit Muster als
Sichtschutz
aus farbigen Flächen gemäß Zeichnung und nachfolgenden
Angaben, gerade angeordnet, Abmessungen, Oberflächen
und
Ausführung gemäß Architektenplänen und nachfolgender
Einzelbeschreibung als vollflächige und dauerhafte
Folienklebung herstellen, liefern u. montieren,
einschließlich
Werkstattzeichnung (M 1:20 als Übersicht).
Plannr.: WITT-Ü-LSY_1OG
Elementnr./Grafik: nach Angabe Architekt
Einbauort: Glastrennwand zu Seminarraum
Abmessungen: BxH 1600 x 2000 mm
Montagehöhe: nach Abstimmung vor Ort
Anforderung an die Barrierefreiheit sind zu beachten.
Gestaltung visueller Informationen im öffentlichen
Raum gem.
DIN 32986
Folie: gem. ZTV 3.1.5 dauerhafte Beklebung mittels
computergeschnittener farbechter und
lichtdurchlässiger/transluzenter Hochleistungsfolie,
Digitaldruckfolie für Glasoberflächen
Oberfläche: farbig + matt
Farbe: ähnlich NCS S 1502-Y und nach Bemusterung
Leuchtdichtekontrast: > 0,70
Untergrund: Glas
Montage: als Einzelelemente zu verkleben; Untergrund
ist vor
Verklebung zu reinigen
Verortung: exakte Positionierung auf dem Türblatt gem.
Detailplanung nach Abstimmung vor Ort
Menge: 2,000 St

**04.02.6 Folienbeklebung Brandschutzverglasung TH2**
Folienbeklebung von Glasfläche als Sichtschutz aus
farbigen
Flächen gemäß Zeichnung und nachfolgenden Angaben,
gerade angeordnet, Abmessungen, Oberflächen und
Ausführung gemäß Architektenplänen und nachfolgender
Einzelbeschreibung als vollflächige und dauerhafte
Folienklebung herstellen, liefern u. montieren,
einschließlich
Werkstattzeichnung (M 1:20 als Übersicht).
Plannr.: WITT-Ü-LSY_1OG
Elementnr./Grafik: nach Angabe Architekt
Einbauort: Brandschutzverglasung im Splitlevel TH2
Abmessungen: BxH 700 x 620 mm
Montagehöhe: nach Abstimmung vor Ort
Anforderung an die Barrierefreiheit sind zu beachten.
Gestaltung visueller Informationen im öffentlichen
Raum gem.
DIN 32986
Folie: gem. ZTV 3.1.5 dauerhafte Beklebung mittels
farbechter
und lichtdurchlässiger/transluzenter
Hochleistungsfolie,
Digitaldruckfolie für Glasoberflächen
Oberfläche: farbig + matt
Farbe: nach Bemusterung
Leuchtdichtekontrast: > 0,70
Untergrund: Glas
Montage: als Einzelelemente zu verkleben; Untergrund
ist vor
Verklebung zu reinigen
Verortung: exakte Positionierung auf dem Türblatt gem.
Detailplanung nach Abstimmung vor Ort
Menge: 1,000 St

**04.02.7 Folienbeklebung Fenster Barrierefreies WC**
Folienbeklebung von Glasfläche als Sichtschutz aus
farbigen
Flächen gemäß Zeichnung und nachfolgenden Angaben,
gerade angeordnet, Abmessungen, Oberflächen und
Ausführung gemäß Architektenplänen und nachfolgender
Einzelbeschreibung als vollflächige und dauerhafte
Folienklebung herstellen, liefern u. montieren,
einschließlich
Werkstattzeichnung (M 1:20 als Übersicht).
Plannr.: WITT-Ü-LSY_2OG
Elementnr./Grafik: nach Angabe Architekt
Einbauort: Außenfenster barrierefreies WC, 2.OG
(F.A.2.12)
Abmessungen: BxH 505 x 1250 mm
Montagehöhe: nach Abstimmung vor Ort
Anforderung an die Barrierefreiheit sind zu beachten.
Gestaltung visueller Informationen im öffentlichen
Raum gem.
DIN 32986
Folie: gem. ZTV 3.1.5 dauerhafte Beklebung mittels
farbechter
und lichtdurchlässiger/transluzenter
Hochleistungsfolie,
Digitaldruckfolie für Glasoberflächen
Oberfläche: farbig + matt
Farbe: nach Bemusterung
Leuchtdichtekontrast: > 0,70
Untergrund: Glas
Montage: als Einzelelemente zu verkleben; Untergrund
ist vor
Verklebung zu reinigen
Verortung: exakte Positionierung auf dem Türblatt gem.
Detailplanung nach Abstimmung vor Ort
Menge: 2,000 St

#### Untertitel 04.03 Sicherheitsmarkierung

**04.03.1 Markierungsstreifen, Kreismuster, Ø 40mm**
Folienbeklebung von Glasflächen mit Mustern als
Sicherheitsmarkierung aus farbigen, transluzenten
Flächen
gemäß Zeichnung und nachfolgenden Angaben, gerade
angeordnet, Abmessungen, Oberflächen und Ausführung
gemäß Architektenplänen und nachfolgender
Einzelbeschreibung als vollflächige und dauerhafte
Folienklebung herstellen, liefern u. montieren,
einschließlich
Werkstattzeichnung (M 1:20 als Übersicht).
Plannr.: WITT-Ü-LSY_0EG - WITT-Ü-LSY_2OG
Ausführungsdetail: WITT-LSY-FB
Einbauort: EG-2.OG
Abmessungen: HxB = ca. 40 x 50-150 mm
Montagehöhe: OK Markierungsstreifen unten ca. 0.64 m /
OK
Markierungsstreifen oben ca. 1.60 m
Anforderung an die Barrierefreiheit sind zu beachten.
Gestaltung visueller Informationen im öffentlichen Raum
gem. DIN 32986
Sicherheitsmarkierung: gem. ZTV 3.1.5 als Kreismuster
gem.
Vorlage; Ø= 40 mm, OK untere Sicherheitsmarkierung:
ca. +
0.64 m, OK obere Sicherheitsmarkierung: ca. + 1.60 m
Folie: gem. ZTV 3.1.5 dauerhafte Beklebung mittels
computergeschnittener farbechter und
lichtdurchlässiger/transluzenter Hochleistungsfolie,
Digitaldruckfolie für Glasoberflächen
Oberfläche: farbig + matt
Farbe: ähnlich NCS S 1502-Y und nach Bemusterung
Leuchtdichtekontrast: > 0,70
Untergrund: Glastrennwand, Glastür
Montage: als Einzelelemente zu verkleben; Untergrund
ist vor
Verklebung zu reinigen
Verortung: exakte Positionierung auf dem Glas gem.
Detailplanung und nach Abstimmung vor Ort
Menge: 18,000 m

USt %: 19,00
